# Captador solar térmico para instalación colectiva, sobre cubierta plana

- Propiedad del archivo: CYPE INGENIEROS, S.A.
- Formato: FIEBDC-3/2002
- Divisa: EUR
- Costes indirectos: 3.00 %
- IVA: 21.00 %

## I Instalaciones

### IC Calefacción, refrigeración, climatización y A.C.S.

#### ICB Captación solar

**ICB010** Ud Captador solar térmico para instalación colectiva, sobre cubierta plana.
Captador solar térmico formado por batería de 2 módulos, compuesto cada uno de ellos de un captador solar térmico plano, modelo Helioconcept SRV 2.3/2 "SAUNIER DUVAL", con panel de montaje de 1233x2033x80 mm, superficie útil 2,35 m², rendimiento óptico 0,787, coeficiente de pérdidas primario 3,783 W/m²K y coeficiente de pérdidas secundario 0,016 W/m²K², compuesto de marco de aluminio, acabado pintado, absorbedor de cobre con tratamiento altamente selectivo, aislamiento térmico de lana mineral y cubierta protectora de vidrio de seguridad, colocados sobre estructura soporte para cubierta plana. Incluso accesorios de montaje y fijación, conjunto de conexiones hidráulicas entre captadores solares térmicos, líquido de relleno para captador solar térmico, válvula de seguridad, purgador, válvulas de corte y demás accesorios. Totalmente montado, conexionado y probado.
Incluye: Replanteo del conjunto. Colocación de la estructura soporte. Colocación y fijación de los paneles sobre la estructura soporte. Conexionado con la red de conducción de agua. Llenado del circuito.
Criterio de medición de proyecto: Número de unidades previstas, según documentación gráfica de Proyecto.
Criterio de medición de obra: Se medirá el número de unidades realmente ejecutadas según especificaciones de Proyecto.

| Código | Ud | Descripción | Rendimiento | Precio | Importe |
|---|---|---|---|---|---|
| mt38css502a | Ud | Captador solar térmico plano, modelo Helioconcept SRV 2.3/2 "SAUNIER DUVAL", con panel de montaje de 1233x2033x80 mm, superficie útil 2,35 m², rendimiento óptico 0,787, coeficiente de pérdidas primario 3,783 W/m²K y coeficiente de pérdidas secundario 0,016 W/m²K², compuesto de marco de aluminio, acabado pintado, absorbedor de cobre con tratamiento altamente selectivo, aislamiento térmico de lana mineral y cubierta protectora de vidrio de seguridad. (material) | 2.000 | 935.00 | 1870.00 |
| mt38css549b | Ud | Bastidor de captador solar térmico, para 2 paneles con montaje vertical, sobre cubierta plana, anclado mecánicamente con soporte ajustable a 20°, 30°, 40° y 45°, "SAUNIER DUVAL". (material) | 1.000 | 645.00 | 645.00 |
| mt38css560 | Ud | Kit hidráulico de entrada y salida para batería de captadores solares térmicos, "SAUNIER DUVAL". (material) | 1.000 | 65.00 | 65.00 |
| mt38css561 | Ud | Kit hidráulico de unión entre captadores solares sobre cubierta plana, "SAUNIER DUVAL". (material) | 1.000 | 50.00 | 50.00 |
| mt38css580 | Ud | Purgador automático para captadores solares térmicos, "SAUNIER DUVAL". (material) | 1.000 | 80.00 | 80.00 |
| mt38css728 | Ud | Válvula de seguridad, para una temperatura máxima de 99°C, "SAUNIER DUVAL". (material) | 1.000 | 40.00 | 40.00 |
| mt38css300 | Ud | Bidón de 10 l de solución agua-glicol para relleno de captador solar térmico, "SAUNIER DUVAL". (material) | 0.370 | 65.00 | 24.05 |
| mt37sve010d | Ud | Válvula de esfera de latón niquelado para roscar de 1". (material) | 2.000 | 12.15 | 24.30 |
| mo009 | h | Oficial 1ª instalador de captadores solares. (mano de obra) | 5.000 | 23.74 | 118.70 |
| mo108 | h | Ayudante instalador de captadores solares. (mano de obra) | 5.000 | 21.90 | 109.50 |
| % | % | Costes directos complementarios | 2 % | 3026.55 | 60.53 |
|  |  | Costes directos |  |  | 3087.08 |
