# Caldera mural a gas N

- Propiedad del archivo: CYPE INGENIEROS, S.A.
- Formato: FIEBDC-3/2002
- Divisa: EUR
- Costes indirectos: 3.00 %
- IVA: 21.00 %

## I Instalaciones

### IC Calefacción, climatización y A.C.S.

#### ICG Calderas a gas

**ICG032** Ud Caldera mural a gas N, para calefacción y A.C.S. instantánea, para uso interior, cámara de combustión estanca y tiro forzado, encendido electrónico, sin llama piloto, potencia útil modulante de 8,9 a 24 kW, caudal de A.C.S. 14,1 l/min, de 740x410x310 mm, gama Confort, modelo ThemaClassic F 25 "SAUNIER DUVAL", termostato de ambiente, control on/off, por cable, alimentación desde la caldera, de 82x82x36 mm, SD 2000.
Suministro e instalación de caldera mural a gas N, para calefacción y A.C.S. instantánea, para uso interior, cámara de combustión estanca y tiro forzado, encendido electrónico, sin llama piloto, potencia útil modulante de 8,9 a 24 kW, caudal de A.C.S. 14,1 l/min, de 740x410x310 mm, gama Confort, modelo ThemaClassic F 25 "SAUNIER DUVAL", incluso placa de conexiones de la caldera y conducto para evacuación de humos, termostato de ambiente, control on/off, por cable, alimentación desde la caldera, de 82x82x36 mm, SD 2000. Totalmente montada, conexionada y probada.
Incluye: Replanteo. Presentación de los elementos. Montaje de la caldera y sus accesorios. Conexionado con las redes de conducción de agua, de gas, de salubridad y eléctrica, y con el conducto de evacuación de los productos de la combustión. Puesta en marcha.
Criterio de medición de proyecto: Número de unidades previstas, según documentación gráfica de Proyecto.
Criterio de medición de obra: Se medirá el número de unidades realmente ejecutadas según especificaciones de Proyecto.

| Código | Ud | Descripción | Rendimiento | Precio | Importe |
|---|---|---|---|---|---|
| mt38cmd015a | Ud | Caldera mural a gas N, para calefacción y A.C.S. instantánea, para uso interior, cámara de combustión estanca y tiro forzado, encendido electrónico, sin llama piloto, potencia útil modulante de 8,9 a 24 kW, caudal de A.C.S. 14,1 l/min, de 740x410x310 mm, gama Confort, modelo ThemaClassic F 25 "SAUNIER DUVAL", incluso placa de conexiones de la caldera y conducto para evacuación de humos. (material) | 1.000 | 1503.00 | 1503.00 |
| mt38cmd099mf | Ud | Termostato de ambiente, control on/off, por cable, alimentación desde la caldera, de 82x82x36 mm, SD 2000, "SAUNIER DUVAL". (material) | 1.000 | 22.00 | 22.00 |
| mt35aia010a | m | Tubo curvable de PVC, corrugado, de color negro, de 16 mm de diámetro nominal, para canalización empotrada en obra de fábrica (paredes y techos). Resistencia a la compresión 320 N, resistencia al impacto 1 julio, temperatura de trabajo -5°C hasta 60°C, con grado de protección IP 545 según UNE 20324, no propagador de la llama. Según UNE-EN 61386-1 y UNE-EN 61386-22. (material) | 8.000 | 0.26 | 2.08 |
| mt35cun020a | m | Cable unipolar ES07Z1-K (AS), no propagador de la llama, con conductor multifilar de cobre clase 5 (-K) de 1,5 mm² de sección, con aislamiento de compuesto termoplástico a base de poliolefina libre de halógenos con baja emisión de humos y gases corrosivos (Z1), siendo su tensión asignada de 450/750 V. Según UNE 211025. (material) | 16.000 | 0.41 | 6.56 |
| mt38www012 | Ud | Material auxiliar para instalaciones de calefacción y A.C.S. (material) | 1.000 | 2.10 | 2.10 |
| mo004 | h | Oficial 1ª calefactor. (mano de obra) | 3.000 | 17.82 | 53.46 |
| mo103 | h | Ayudante calefactor. (mano de obra) | 3.000 | 16.10 | 48.30 |
| % | % | Costes directos complementarios | 2 % | 1637.50 | 32.75 |
|  |  | Costes directos |  |  | 1670.25 |
