# Equipo de aire acondicionado

- Propiedad del archivo: CYPE INGENIEROS, S.A.
- Formato: FIEBDC-3/2002
- Divisa: EUR
- Costes indirectos: 3.00 %
- IVA: 21.00 %

## I Instalaciones

### IC Calefacción, climatización y A.C.S.

#### ICN Unidades autónomas de climatización

**ICN030** Ud Equipo de aire acondicionado, sistema aire-aire split 1x1, con unidad interior de cassette, para gas R-410A, bomba de calor, alimentación monofásica (230V/50Hz), modelo SDH 17-105 NK "SAUNIER DUVAL", potencia frigorífica nominal 10 kW, potencia frigorífica mínima/máxima: 3,2/11,5 kW, consumo eléctrico en refrigeración 3,2 kW, SEER 5,1 (clase A), potencia calorífica nominal 12 kW, potencia calorífica mínima/máxima: 2,9/14,5 kW, consumo eléctrico en calefacción 3,5 kW, SCOP 3,8 (clase A).
Suministro e instalación de equipo de aire acondicionado, sistema aire-aire split 1x1, con unidad interior de cassette, para gas R-410A, bomba de calor, alimentación monofásica (230V/50Hz), modelo SDH 17-105 NK "SAUNIER DUVAL", potencia frigorífica nominal 10 kW, potencia frigorífica mínima/máxima: 3,2/11,5 kW, consumo eléctrico en refrigeración 3,2 kW, SEER 5,1 (clase A), potencia calorífica nominal 12 kW, potencia calorífica mínima/máxima: 2,9/14,5 kW, consumo eléctrico en calefacción 3,5 kW, SCOP 3,8 (clase A), formado por una unidad interior 17-105 NKI, caudal de aire 1750 m³/h, presión sonora mínima/máxima: 43/49 dBA, potencia sonora máxima 63 dBA, dimensiones 320x840x840 mm, peso 31 kg, filtro purificador del aire, ventilador modulante, panel de dimensiones del panel 60x950x950 mm con pantalla digital, toma de aire exterior y salida de impulsión, mando a distancia inalámbrico, con programación diaria, y una unidad exterior 17-105 NKDO, con compresor rotativo tipo Inverter DC, ventilador modulante, control de condensación y válvula de expansión electrónica, caudal de aire 5100 m³/h, presión sonora 63 dBA, potencia sonora 70 dBA, dimensiones 1100x1107x440 mm, peso 92 kg, diámetro de conexión de la tubería de gas 5/8", diámetro de conexión de la tubería de líquido 3/8", longitud máxima de tuberías 30 m, diferencia máxima de altura entre la unidad exterior y la unidad interior 15 m, diferencia máxima de altura entre la unidad interior y la unidad exterior 15 m, con amortiguadores de muelles, soportes y fijaciones de las unidades interior y exterior, tubería de desagüe con sifón, conexión frigorífica entre unidades, conexión eléctrica entre unidades, sujeción y protección mecánica de los tendidos de líneas con ocultación bajo canaleta registrable en zonas vistas. Incluso elementos antivibratorios y soportes de apoyo. Totalmente montado, conexionado y puesto en marcha por la empresa instaladora para la comprobación de su correcto funcionamiento.
Incluye: Replanteo de las unidades. Instalación de la unidad interior. Instalación de la unidad exterior. Conexionado del equipo a las líneas frigoríficas. Conexionado del equipo a la red eléctrica. Conexionado del equipo a la red de desagüe. Puesta en marcha.
Criterio de medición de proyecto: Número de unidades previstas, según documentación gráfica de Proyecto.
Criterio de medición de obra: Se medirá el número de unidades realmente ejecutadas según especificaciones de Proyecto.

| Código | Ud | Descripción | Rendimiento | Precio | Importe |
|---|---|---|---|---|---|
| mt42sau050dv | Ud | Equipo de aire acondicionado, sistema aire-aire split 1x1, con unidad interior de cassette, para gas R-410A, bomba de calor, alimentación monofásica (230V/50Hz), modelo SDH 17-105 NK "SAUNIER DUVAL", potencia frigorífica nominal 10 kW, potencia frigorífica mínima/máxima: 3,2/11,5 kW, consumo eléctrico en refrigeración 3,2 kW, SEER 5,1 (clase A), potencia calorífica nominal 12 kW, potencia calorífica mínima/máxima: 2,9/14,5 kW, consumo eléctrico en calefacción 3,5 kW, SCOP 3,8 (clase A), formado por una unidad interior 17-105 NKI, caudal de aire 1750 m³/h, presión sonora mínima/máxima: 43/49 dBA, potencia sonora máxima 63 dBA, dimensiones 320x840x840 mm, peso 31 kg, filtro purificador del aire, ventilador modulante, panel de dimensiones del panel 60x950x950 mm con pantalla digital, toma de aire exterior y salida de impulsión, mando a distancia inalámbrico, con programación diaria, y una unidad exterior 17-105 NKDO, con compresor rotativo tipo Inverter DC, ventilador modulante, control de condensación y válvula de expansión electrónica, caudal de aire 5100 m³/h, presión sonora 63 dBA, potencia sonora 70 dBA, dimensiones 1100x1107x440 mm, peso 92 kg, diámetro de conexión de la tubería de gas 5/8", diámetro de conexión de la tubería de líquido 3/8", longitud máxima de tuberías 30 m, diferencia máxima de altura entre la unidad exterior y la unidad interior 15 m, diferencia máxima de altura entre la unidad interior y la unidad exterior 15 m, con amortiguadores de muelles, soportes y fijaciones de las unidades interior y exterior, tubería de desagüe con sifón, conexión frigorífica entre unidades, conexión eléctrica entre unidades, sujeción y protección mecánica de los tendidos de líneas con ocultación bajo canaleta registrable en zonas vistas. (material) | 1.000 | 3270.00 | 3270.00 |
| mo005 | h | Oficial 1ª instalador de climatización. (mano de obra) | 2.005 | 17.82 | 35.73 |
| mo104 | h | Ayudante instalador de climatización. (mano de obra) | 2.005 | 16.10 | 32.28 |
| % | % | Costes directos complementarios | 2 % | 3338.01 | 66.76 |
|  |  | Costes directos |  |  | 3404.77 |
