# Calentador instantáneo a gas N

- Propiedad del archivo: CYPE INGENIEROS, S.A.
- Formato: FIEBDC-3/2002
- Divisa: EUR
- Costes indirectos: 3.00 %
- IVA: 21.00 %

**ICA030** Ud Calentador instantáneo a gas N, para el servicio de A.C.S., mural vertical, para uso interior, cámara de combustión abierta y tiro natural, encendido electrónico a pilas, sin llama piloto, control de llama por ionización, 11 l/min, de potencia modulada, 19,2 kW, eficiencia energética clase A, perfil de consumo M, 580x310x257 mm, con led indicador de batería baja, Opalia C 11 E - B "SAUNIER DUVAL", con kit de tiro forzado.
Calentador instantáneo a gas N, para el servicio de A.C.S., mural vertical, para uso interior, cámara de combustión abierta y tiro natural, encendido electrónico a pilas, sin llama piloto, control de llama por ionización, 11 l/min, de potencia modulada, 19,2 kW, eficiencia energética clase A, perfil de consumo M, 580x310x257 mm, con led indicador de batería baja, Opalia C 11 E - B "SAUNIER DUVAL", con dispositivo de control de evacuación de los productos de la combustión, con kit de tiro forzado, sin incluir el conducto para evacuación de los productos de la combustión. Incluso soporte y anclajes de fijación a paramento vertical, llave de corte de esfera, latiguillos flexibles. Totalmente montado, conexionado y probado.
Incluye: Replanteo del aparato. Fijación en paramento mediante elementos de anclaje. Colocación del aparato y accesorios. Conexionado con la red de conducción de agua. Puesta en marcha.
Criterio de medición de proyecto: Número de unidades previstas, según documentación gráfica de Proyecto.
Criterio de medición de obra: Se medirá el número de unidades realmente ejecutadas según especificaciones de Proyecto.

| Código | Ud | Descripción | Rendimiento | Precio | Importe |
|---|---|---|---|---|---|
| mt38cgd015c | Ud | Calentador instantáneo a gas N, para el servicio de A.C.S., mural vertical, para uso interior, cámara de combustión abierta y tiro natural, encendido electrónico a pilas, sin llama piloto, control de llama por ionización, 11 l/min, de potencia modulada, 19,2 kW, eficiencia energética clase A, perfil de consumo M, 580x310x257 mm, con led indicador de batería baja, Opalia C 11 E - B "SAUNIER DUVAL", con dispositivo de control de evacuación de los productos de la combustión. (material) | 1.000 | 345.00 | 345.00 |
| mt38cgd500a | Ud | Kit de tiro forzado, "SAUNIER DUVAL", para calentador de agua a gas. (material) | 1.000 | 110.00 | 110.00 |
| mt37sve010b | Ud | Válvula de esfera de latón niquelado para roscar de 1/2". (material) | 1.000 | 4.13 | 4.13 |
| mt38tew010a | Ud | Latiguillo flexible de 20 cm y 1/2" de diámetro. (material) | 2.000 | 2.85 | 5.70 |
| mt38www011 | Ud | Material auxiliar para instalaciones de A.C.S. (material) | 1.000 | 1.45 | 1.45 |
| mo004 | h | Oficial 1ª calefactor. (mano de obra) | 2.151 | 19.11 | 41.11 |
| mo103 | h | Ayudante calefactor. (mano de obra) | 2.151 | 17.50 | 37.64 |
| % | % | Costes directos complementarios | 2 % | 545.03 | 10.90 |
|  |  | Costes directos |  |  | 555.93 |
