# Equipo de aire acondicionado con unidad interior de pared, sistema aire-aire split 1x1

- Propiedad del archivo: CYPE Ingenieros S.A.
- Formato: FIEBDC-3/2016
- Programa: Generador de precios de la construcción. CYPE Ingenieros, S.A.
- Fecha: 26/02/2026
- Divisa: EUR
- Costes indirectos: 3 %
- IVA: 21 %

## I Instalaciones

### IC Calefacción, refrigeración, climatización y A.C.S.

#### ICN Unidades autónomas de climatización

**ICN020** Ud Equipo de aire acondicionado con unidad interior de pared, sistema aire-aire split 1x1.
Equipo de aire acondicionado, sistema aire-aire split 1x1, para gas R-32, alimentación monofásica (230V/50Hz), VivAir Lite SDHB 1-025 NW "SAUNIER DUVAL", potencia frigorífica nominal 2,7 kW, potencia frigorífica mínima/máxima 0,8/3,6 kW, consumo eléctrico en refrigeración 0,68 kW, SEER 8,4 (clase A++), potencia calorífica nominal 3 kW, potencia calorífica mínima/máxima 0,9/3,8 kW, consumo eléctrico en calefacción 0,68 kW, SCOP 4,5 (clase A+), formado por: unidad interior de pared SDHB 1-025 SNWI, caudal de aire máximo 610 m³/h, presión sonora mínima/máxima 22/39 dBA, con comunicación vía Wi-Fi para control desde smartphone o tablet, tecnología Cold Plasma para destrucción de la carga viral y bacteriana, eliminación de contaminantes y reducción de olores desagradables; mando a distancia inalámbrico; y unidad exterior SDHB 1-025 SNWO, caudal de aire 1950 m³/h, potencia sonora 61 dBA, dimensiones 555x732x330 mm, peso 27 kg, diámetro de conexión de la tubería de gas 3/8", diámetro de conexión de la tubería de líquido 1/4", con compresor tipo Inverter DC, amortiguadores de muelles, soportes y fijaciones de las unidades interior y exterior, tubería de desagüe con sifón, conexión frigorífica entre unidades, conexión eléctrica entre unidades, sujeción y protección mecánica de los tendidos de líneas con ocultación bajo canaleta registrable en zonas vistas. Incluso elementos antivibratorios y soportes de pared para apoyo de la unidad exterior.
Criterio de valoración económica: El precio no incluye la canalización ni el cableado eléctrico de alimentación.
Incluye: Replanteo de las unidades. Colocación y fijación de la unidad interior. Colocación y fijación de la unidad exterior. Conexión a las líneas frigoríficas. Conexión a la red eléctrica. Conexión a la red de desagüe. Puesta en marcha.
Criterio de medición de proyecto: Número de unidades previstas, según documentación gráfica de Proyecto.
Criterio de medición de obra: Se medirá el número de unidades realmente ejecutadas según especificaciones de Proyecto.

| Código | Ud | Descripción | Rendimiento | Precio | Importe |
|---|---|---|---|---|---|
| mt42sau012aa | Ud | Equipo de aire acondicionado, sistema aire-aire split 1x1, para gas R-32, alimentación monofásica (230V/50Hz), VivAir Lite SDHB 1-025 NW "SAUNIER DUVAL", potencia frigorífica nominal 2,7 kW, potencia frigorífica mínima/máxima 0,8/3,6 kW, consumo eléctrico en refrigeración 0,68 kW, SEER 8,4 (clase A++), potencia calorífica nominal 3 kW, potencia calorífica mínima/máxima 0,9/3,8 kW, consumo eléctrico en calefacción 0,68 kW, SCOP 4,5 (clase A+), formado por: unidad interior de pared SDHB 1-025 SNWI, caudal de aire máximo 610 m³/h, presión sonora mínima/máxima 22/39 dBA, con comunicación vía Wi-Fi para control desde smartphone o tablet, tecnología Cold Plasma para destrucción de la carga viral y bacteriana, eliminación de contaminantes y reducción de olores desagradables; mando a distancia inalámbrico; y unidad exterior SDHB 1-025 SNWO, caudal de aire 1950 m³/h, potencia sonora 61 dBA, dimensiones 555x732x330 mm, peso 27 kg, diámetro de conexión de la tubería de gas 3/8", diámetro de conexión de la tubería de líquido 1/4", con compresor tipo Inverter DC, amortiguadores de muelles, soportes y fijaciones de las unidades interior y exterior, tubería de desagüe con sifón, conexión frigorífica entre unidades, conexión eléctrica entre unidades, sujeción y protección mecánica de los tendidos de líneas con ocultación bajo canaleta registrable en zonas vistas. (material) | 1 | 1036 | 1036.000 |
| mt42www085 | Ud | Kit de soportes de pared, formado por juego de escuadras de 50x45 cm y cuatro amortiguadores de caucho, con sus tacos, tornillos, tuercas y arandelas correspondientes. (material) | 1 | 18.9 | 18.900 |
| mo005 | h | Oficial 1ª instalador de climatización. (mano de obra) | 2 | 24.64 | 49.280 |
| mo104 | h | Ayudante instalador de climatización. (mano de obra) | 2 | 22.73 | 45.460 |
| % | % | Costes directos complementarios | 2 % | 1149.640 | 22.993 |
|  |  | Costes directos |  |  | 1172.633 |
