# Equipo de aire acondicionado

- Propiedad del archivo: CYPE INGENIEROS, S.A.
- Formato: FIEBDC-3/2002
- Divisa: EUR
- Costes indirectos: 3.00 %
- IVA: 21.00 %

**ICN020** Ud Equipo de aire acondicionado, sistema aire-aire split 1x1, con unidad interior de pared, para gas R-410A, bomba de calor, alimentación monofásica (230V/50Hz), modelo SDH 17-050 NW "SAUNIER DUVAL", potencia frigorífica nominal 5,3 kW, potencia frigorífica mínima/máxima: 1,26/6,6 kW, consumo eléctrico en refrigeración 1,63 kW, SEER 5,6 (clase A+), potencia calorífica nominal 5,8 kW, potencia calorífica mínima/máxima: 1,12/6,8 kW, consumo eléctrico en calefacción 1,76 kW, SCOP 3,8 (clase A).
Suministro e instalación de equipo de aire acondicionado, sistema aire-aire split 1x1, con unidad interior de pared, para gas R-410A, bomba de calor, alimentación monofásica (230V/50Hz), modelo SDH 17-050 NW "SAUNIER DUVAL", potencia frigorífica nominal 5,3 kW, potencia frigorífica mínima/máxima: 1,26/6,6 kW, consumo eléctrico en refrigeración 1,63 kW, SEER 5,6 (clase A+), potencia calorífica nominal 5,8 kW, potencia calorífica mínima/máxima: 1,12/6,8 kW, consumo eléctrico en calefacción 1,76 kW, SCOP 3,8 (clase A), formado por una unidad interior 17-050 NWI, caudal de aire 850 m³/h, presión sonora mínima/máxima: 35/48 dBA, potencia sonora máxima 58 dBA, dimensiones 298x940x200 mm, peso 13 kg, filtro purificador del aire y panel liso de color blanco con pantalla LCD retroiluminada, mando a distancia inalámbrico, con programación diaria y función Follow Me de seguimiento de la temperatura ambiente en el propio mando, y una unidad exterior 17-050 NWO, con compresor tipo Inverter DC, caudal de aire 3200 m³/h, presión sonora 56 dBA, potencia sonora 63 dBA, dimensiones 700x892x341 mm, peso 45 kg, diámetro de conexión de la tubería de gas 1/2", diámetro de conexión de la tubería de líquido 1/4", longitud máxima de tuberías 25 m, diferencia máxima de altura entre la unidad exterior y la unidad interior 10 m, diferencia máxima de altura entre la unidad interior y la unidad exterior 10 m, con amortiguadores de muelles, soportes y fijaciones de las unidades interior y exterior, tubería de desagüe con sifón, conexión frigorífica entre unidades, conexión eléctrica entre unidades, sujeción y protección mecánica de los tendidos de líneas con ocultación bajo canaleta registrable en zonas vistas. Incluso elementos antivibratorios y soportes de apoyo. Totalmente montado, conexionado y puesto en marcha por la empresa instaladora para la comprobación de su correcto funcionamiento.
Incluye: Replanteo de las unidades. Instalación de la unidad interior. Instalación de la unidad exterior. Conexionado del equipo a las líneas frigoríficas. Conexionado del equipo a la red eléctrica. Conexionado del equipo a la red de desagüe. Puesta en marcha.
Criterio de medición de proyecto: Número de unidades previstas, según documentación gráfica de Proyecto.
Criterio de medición de obra: Se medirá el número de unidades realmente ejecutadas según especificaciones de Proyecto.

| Código | Ud | Descripción | Rendimiento | Precio | Importe |
|---|---|---|---|---|---|
| mt42sau010kc | Ud | Equipo de aire acondicionado, sistema aire-aire split 1x1, con unidad interior de pared, para gas R-410A, bomba de calor, alimentación monofásica (230V/50Hz), modelo SDH 17-050 NW "SAUNIER DUVAL", potencia frigorífica nominal 5,3 kW, potencia frigorífica mínima/máxima: 1,26/6,6 kW, consumo eléctrico en refrigeración 1,63 kW, SEER 5,6 (clase A+), potencia calorífica nominal 5,8 kW, potencia calorífica mínima/máxima: 1,12/6,8 kW, consumo eléctrico en calefacción 1,76 kW, SCOP 3,8 (clase A), formado por una unidad interior 17-050 NWI, caudal de aire 850 m³/h, presión sonora mínima/máxima: 35/48 dBA, potencia sonora máxima 58 dBA, dimensiones 298x940x200 mm, peso 13 kg, filtro purificador del aire y panel liso de color blanco con pantalla LCD retroiluminada, mando a distancia inalámbrico, con programación diaria y función Follow Me de seguimiento de la temperatura ambiente en el propio mando, y una unidad exterior 17-050 NWO, con compresor tipo Inverter DC, caudal de aire 3200 m³/h, presión sonora 56 dBA, potencia sonora 63 dBA, dimensiones 700x892x341 mm, peso 45 kg, diámetro de conexión de la tubería de gas 1/2", diámetro de conexión de la tubería de líquido 1/4", longitud máxima de tuberías 25 m, diferencia máxima de altura entre la unidad exterior y la unidad interior 10 m, diferencia máxima de altura entre la unidad interior y la unidad exterior 10 m, con amortiguadores de muelles, soportes y fijaciones de las unidades interior y exterior, tubería de desagüe con sifón, conexión frigorífica entre unidades, conexión eléctrica entre unidades, sujeción y protección mecánica de los tendidos de líneas con ocultación bajo canaleta registrable en zonas vistas. (material) | 1.000 | 1245.00 | 1245.00 |
| mo005 | h | Oficial 1ª instalador de climatización. (mano de obra) | 2.005 | 17.82 | 35.73 |
| mo104 | h | Ayudante instalador de climatización. (mano de obra) | 2.005 | 16.10 | 32.28 |
| % | % | Costes directos complementarios | 2 % | 1313.01 | 26.26 |
|  |  | Costes directos |  |  | 1339.27 |
