# Equipo de aire acondicionado

- Propiedad del archivo: CYPE INGENIEROS, S.A.
- Formato: FIEBDC-3/2002
- Divisa: EUR
- Costes indirectos: 3.00 %
- IVA: 21.00 %

**ICN040** Ud Equipo de aire acondicionado, sistema aire-aire split 1x1, con unidad interior con distribución por conducto rectangular, de baja silueta, para gas R-410A, bomba de calor, alimentación monofásica (230V/50Hz), modelo SDH 17-140 ND "SAUNIER DUVAL", potencia frigorífica nominal 14 kW, potencia frigorífica mínima/máxima: 6/14,5 kW, consumo eléctrico en refrigeración 4,7 kW, SEER 5,1 (clase A), potencia calorífica nominal 15,5 kW, potencia calorífica mínima/máxima: 5,2/17 kW, consumo eléctrico en calefacción 4,4 kW, SCOP 3,8 (clase A).
Suministro e instalación de equipo de aire acondicionado, sistema aire-aire split 1x1, con unidad interior con distribución por conducto rectangular, de baja silueta, para gas R-410A, bomba de calor, alimentación monofásica (230V/50Hz), modelo SDH 17-140 ND "SAUNIER DUVAL", potencia frigorífica nominal 14 kW, potencia frigorífica mínima/máxima: 6/14,5 kW, consumo eléctrico en refrigeración 4,7 kW, SEER 5,1 (clase A), potencia calorífica nominal 15,5 kW, potencia calorífica mínima/máxima: 5,2/17 kW, consumo eléctrico en calefacción 4,4 kW, SCOP 3,8 (clase A), formado por una unidad interior 17-140 NDI, caudal de aire 2400 m³/h, presión sonora mínima/máxima: 45/53 dBA, potencia sonora máxima 64 dBA, dimensiones 350x1340x750 mm, peso 56 kg, con filtro purificador del aire y contacto para encendido y apagado de forma remota, mando a distancia por cable, con programación diaria, y una unidad exterior 17-140 NKDO, con compresor rotativo tipo Inverter DC, ventilador modulante, control de condensación y válvula de expansión electrónica, caudal de aire 6600 m³/h, presión sonora 59 dBA, potencia sonora 70 dBA, dimensiones 1349x958x412 mm, peso 105 kg, diámetro de conexión de la tubería de gas 5/8", diámetro de conexión de la tubería de líquido 3/8", longitud máxima de tuberías 50 m, diferencia máxima de altura entre la unidad exterior y la unidad interior 30 m, diferencia máxima de altura entre la unidad interior y la unidad exterior 30 m, con amortiguadores de muelles, soportes y fijaciones de las unidades interior y exterior, tubería de desagüe con sifón, conexión frigorífica entre unidades, conexión eléctrica entre unidades, sujeción y protección mecánica de los tendidos de líneas con ocultación bajo canaleta registrable en zonas vistas. Incluso elementos antivibratorios y soportes de apoyo. Totalmente montado, conexionado y puesto en marcha por la empresa instaladora para la comprobación de su correcto funcionamiento.
Incluye: Replanteo de las unidades. Instalación de la unidad interior. Instalación de la unidad exterior. Conexionado del equipo a las líneas frigoríficas. Conexionado del equipo a la red eléctrica. Conexionado del equipo a la red de desagüe. Puesta en marcha.
Criterio de medición de proyecto: Número de unidades previstas, según documentación gráfica de Proyecto.
Criterio de medición de obra: Se medirá el número de unidades realmente ejecutadas según especificaciones de Proyecto.

| Código | Ud | Descripción | Rendimiento | Precio | Importe |
|---|---|---|---|---|---|
| mt42sau060eC | Ud | Equipo de aire acondicionado, sistema aire-aire split 1x1, con unidad interior con distribución por conducto rectangular, de baja silueta, para gas R-410A, bomba de calor, alimentación monofásica (230V/50Hz), modelo SDH 17-140 ND "SAUNIER DUVAL", potencia frigorífica nominal 14 kW, potencia frigorífica mínima/máxima: 6/14,5 kW, consumo eléctrico en refrigeración 4,7 kW, SEER 5,1 (clase A), potencia calorífica nominal 15,5 kW, potencia calorífica mínima/máxima: 5,2/17 kW, consumo eléctrico en calefacción 4,4 kW, SCOP 3,8 (clase A), formado por una unidad interior 17-140 NDI, caudal de aire 2400 m³/h, presión sonora mínima/máxima: 45/53 dBA, potencia sonora máxima 64 dBA, dimensiones 350x1340x750 mm, peso 56 kg, con filtro purificador del aire y contacto para encendido y apagado de forma remota, mando a distancia por cable, con programación diaria, y una unidad exterior 17-140 NKDO, con compresor rotativo tipo Inverter DC, ventilador modulante, control de condensación y válvula de expansión electrónica, caudal de aire 6600 m³/h, presión sonora 59 dBA, potencia sonora 70 dBA, dimensiones 1349x958x412 mm, peso 105 kg, diámetro de conexión de la tubería de gas 5/8", diámetro de conexión de la tubería de líquido 3/8", longitud máxima de tuberías 50 m, diferencia máxima de altura entre la unidad exterior y la unidad interior 30 m, diferencia máxima de altura entre la unidad interior y la unidad exterior 30 m, con amortiguadores de muelles, soportes y fijaciones de las unidades interior y exterior, tubería de desagüe con sifón, conexión frigorífica entre unidades, conexión eléctrica entre unidades, sujeción y protección mecánica de los tendidos de líneas con ocultación bajo canaleta registrable en zonas vistas. (material) | 1.000 | 3800.00 | 3800.00 |
| mo005 | h | Oficial 1ª instalador de climatización. (mano de obra) | 2.005 | 17.82 | 35.73 |
| mo104 | h | Ayudante instalador de climatización. (mano de obra) | 2.005 | 16.10 | 32.28 |
| % | % | Costes directos complementarios | 2 % | 3868.01 | 77.36 |
|  |  | Costes directos |  |  | 3945.37 |
