# Unidad aire-agua bomba de calor reversible, para instalación en exterior

- Propiedad del archivo: CYPE Ingenieros S.A.
- Formato: FIEBDC-3/2016
- Programa: Generador de precios de la construcción. CYPE Ingenieros, S.A.
- Fecha: 05/12/2023
- Divisa: EUR
- Costes indirectos: 3 %
- IVA: 21 %

## I Instalaciones

### IC Calefacción, refrigeración, climatización y A.C.S.

#### ICV Unidades centralizadas para calefacción, refrigeración, climatización y A.C.S.

**ICV010** Ud Unidad aire-agua bomba de calor reversible, para instalación en exterior.
Bomba de calor para calefacción y refrigeración, Genia Air Max 4 "SAUNIER DUVAL", formada por bomba de calor reversible aire-agua HA 4-6 O B3 230V, potencia calorífica nominal de 5,5 kW (temperatura húmeda de entrada del aire: 7°C, temperatura de salida del agua: 35°C, salto térmico: 5°C), potencia frigorífica nominal de 5 kW (temperatura de entrada del aire: 35°C, temperatura de salida del agua: 18°C, salto térmico: 5°C), EER 3,37, COP 4,8 (clase A+++), potencia sonora de 51 dBA, de 765x450x1100 mm, para gas R-290, alimentación monofásica a 230 V, comunicación a dos hilos a través del protocolo Ebus, y centralita de control MiPro Sense Radio (SRC 720f), vía radio, con control desde smartphone o tablet mediante aplicación para IOS (iPhone e iPad) y Android, regulación de la temperatura de impulsión por curva de calefacción y sonda de temperatura exterior, posibilidad de gestión de una instalación con varios generadores de energía y varios circuitos o zonas de calefacción con módulos adicionales y programación de la climatización mediante esquemas predefinidos utilizando un asistente de configuración, kit de amortiguadores antivibración de suelo, para la unidad exterior. Totalmente montada, conexionada y puesta en marcha por la empresa instaladora para la comprobación de su correcto funcionamiento.
Incluye: Replanteo de la unidad. Colocación y fijación de la unidad y sus accesorios. Conexionado con las redes de conducción de agua, eléctrica y de recogida de condensados. Puesta en marcha.
Criterio de medición de proyecto: Número de unidades previstas, según documentación gráfica de Proyecto.
Criterio de medición de obra: Se medirá el número de unidades realmente ejecutadas según especificaciones de Proyecto.

| Código | Ud | Descripción | Rendimiento | Precio | Importe |
|---|---|---|---|---|---|
| mt42bcs001aa | Ud | Bomba de calor para calefacción y refrigeración, Genia Air Max 4 "SAUNIER DUVAL", formada por bomba de calor reversible aire-agua HA 4-6 O B3 230V, potencia calorífica nominal de 5,5 kW (temperatura húmeda de entrada del aire: 7°C, temperatura de salida del agua: 35°C, salto térmico: 5°C), potencia frigorífica nominal de 5 kW (temperatura de entrada del aire: 35°C, temperatura de salida del agua: 18°C, salto térmico: 5°C), EER 3,37, COP 4,8 (clase A+++), potencia sonora de 51 dBA, de 765x450x1100 mm, para gas R-290, alimentación monofásica a 230 V, comunicación a dos hilos a través del protocolo Ebus, y centralita de control MiPro Sense Radio (SRC 720f), vía radio, con control desde smartphone o tablet mediante aplicación para IOS (iPhone y iPad) y Android, regulación de la temperatura de impulsión por curva de calefacción y sonda de temperatura exterior, posibilidad de gestión de una instalación con varios generadores de energía y varios circuitos o zonas de calefacción con módulos adicionales y programación de la climatización mediante esquemas predefinidos utilizando un asistente de configuración. (material) | 1 | 7915 | 7915.000 |
| mt37www050e | Ud | Manguito antivibración, de goma, con rosca de 1 1/4", para una presión máxima de trabajo de 10 bar. (material) | 2 | 37.17 | 74.340 |
| mt42www050 | Ud | Termómetro bimetálico, diámetro de esfera de 100 mm, con toma vertical, con vaina de 1/2", escala de temperatura de 0 a 120°C. (material) | 2 | 54.7 | 109.400 |
| mt37sve010d | Ud | Válvula de esfera de latón niquelado para roscar de 1". (material) | 2 | 12.15 | 24.300 |
| mt42bcs005a | Ud | Kit de amortiguadores antivibración de suelo, "SAUNIER DUVAL". (material) | 1 | 120 | 120.000 |
| mo005 | h | Oficial 1ª instalador de climatización. (mano de obra) | 6.6 | 22 | 145.200 |
| mo104 | h | Ayudante instalador de climatización. (mano de obra) | 6.6 | 20.3 | 133.980 |
| % | % | Costes directos complementarios | 2 % | 8522.220 | 170.444 |
|  |  | Costes directos |  |  | 8692.664 |

## Recursos

**mt42bcs001aa** Ud Bomba de calor para calefacción y refrigeración
Datos técnicos: Coste energético 5017.350 MJ; Emisión de CO2 293.391 kg
Residuos:
- embalaje: re150101 Envases de papel y cartón. (componente de residuo); rendimiento 2.96 kg; Código LER 15 01 01; Masa del elemento 1 kg; Volumen 0.001333 m3
- embalaje: re170201 Madera. (componente de residuo); rendimiento 0.703 kg; Código LER 17 02 01; Masa del elemento 1 kg; Volumen 0.000909 m3

**mt37www050e** Ud Manguito antivibración, de goma, con rosca de 1 1/4", para una presión máxima de trabajo de 10 bar
Datos técnicos: Coste energético 185.212 MJ; Emisión de CO2 16.468 kg
Residuos:
- embalaje: re150101 Envases de papel y cartón; rendimiento 0.072 kg

**mt37sve010d** Ud Válvula de esfera de latón niquelado para roscar de 1"
Datos técnicos: Coste energético 843.399 MJ; Emisión de CO2 56.701 kg
Residuos:
- embalaje: re150101 Envases de papel y cartón; rendimiento 0.072 kg
