# Sistema Genia SET de calefacción y producción de A.C.S

- Propiedad del archivo: CYPE INGENIEROS, S.A.
- Formato: FIEBDC-3/2002
- Divisa: EUR
- Costes indirectos: 3.00 %
- IVA: 21.00 %

**ICV059** Ud Sistema Genia SET de calefacción y producción de A.C.S., "SAUNIER DUVAL", formado por Pack Genia SET5/2, formado por bomba de calor reversible, aire-agua, Genia Air 5/1, acumulador de A.C.S. Genia Set, centralita de control MiPro y sonda de captación de temperatura exterior, con kit de conexiones hidráulicas.
Suministro e instalación de sistema Genia SET de calefacción y producción de A.C.S., "SAUNIER DUVAL", formado por Pack Genia SET5/2, formado por bomba de calor reversible, aire-agua, Genia Air 5/1, acumulador de A.C.S. Genia Set, centralita de control MiPro y sonda de captación de temperatura exterior, con kit de conexiones hidráulicas. Totalmente montado, conexionado y puesto en marcha por la empresa instaladora para la comprobación de su correcto funcionamiento.
Incluye: Replanteo de la unidad. Colocación y fijación de la unidad y sus accesorios. Conexionado con las redes de conducción de agua, eléctrica y de recogida de condensados. Puesta en marcha.
Criterio de medición de proyecto: Número de unidades previstas, según documentación gráfica de Proyecto.
Criterio de medición de obra: Se medirá el número de unidades realmente ejecutadas según especificaciones de Proyecto.

| Código | Ud | Descripción | Rendimiento | Precio | Importe |
|---|---|---|---|---|---|
| mt42bcs020a | Ud | Pack Genia SET5/2 "SAUNIER DUVAL", formado por bomba de calor reversible, aire-agua, Genia Air 5/1, potencia calorífica nominal de 4,5 kW (temperatura húmeda de entrada del aire: 7°C, temperatura de salida del agua: 35°C, salto térmico: 5°C), potencia frigorífica nominal de 4,5 kW (temperatura de entrada del aire: 35°C, temperatura de salida del agua: 18°C, salto térmico: 5°C), EER (calificación energética nominal) 3,7, COP (coeficiente energético nominal) 4,5, potencia sonora de 61 dBA, de 800x970x360 mm, peso 85 kg, alimentación monofásica a 230 V, con compresor rotativo, bomba de circulación de 2 velocidades, vaso de expansión de 2 l, presostato diferencial de caudal, filtro, manómetros, válvula de seguridad y purgador automático de aire, comunicación a dos hilos a través del protocolo Ebus, acumulador de A.C.S. Genia Set de 251 litros de capacidad, 2 kW de potencia térmica, perfil de consumo L, 1880 mm de altura, 599 mm de anchura y 693 mm de profundidad, con intercambiador de calor de 1,3 m² y aislamiento térmico de 50 mm de espesor, centralita de control MiPro, con control desde smartphone o tablet mediante aplicación para IOS (iPhone y iPad) y Android, regulación de la temperatura de impulsión por curva de calefacción y sonda de temperatura exterior, posibilidad de gestión de una instalación con varios generadores de energía y varios circuitos o zonas de calefacción con módulos adicionales y programación de la climatización mediante esquemas predefinidos utilizando un asistente de configuración y sonda de captación de temperatura exterior vía cable. (material) | 1.000 | 6790.00 | 6790.00 |
| mt42bcs504a | Ud | Kit de conexiones hidráulicas, "SAUNIER DUVAL". (material) | 1.000 | 185.00 | 185.00 |
| mo005 | h | Oficial 1ª instalador de climatización. (mano de obra) | 5.000 | 17.82 | 89.10 |
| mo104 | h | Ayudante instalador de climatización. (mano de obra) | 5.000 | 16.10 | 80.50 |
| % | % | Costes directos complementarios | 2 % | 7144.60 | 142.89 |
|  |  | Costes directos |  |  | 7287.49 |
