# Tubería multicapa de polietileno resistente a la temperatura/aluminio/polietileno resistente a la temperatura (PE-RT/Al/PE-RT), "SAUNIER DUVAL"

- Propiedad del archivo: CYPE Ingenieros S.A.
- Formato: FIEBDC-3/2016
- Programa: Generador de precios de la construcción. CYPE Ingenieros, S.A.
- Fecha: 17/01/2022
- Divisa: EUR
- Costes indirectos: 3 %
- IVA: 21 %

## I Instalaciones

### IH Tuberías para fluidos

#### IHM Tuberías multicapa

**IHM215** m Tubería multicapa de polietileno resistente a la temperatura/aluminio/polietileno resistente a la temperatura (PE-RT/Al/PE-RT), "SAUNIER DUVAL".
Tubería formada por tubo multicapa de polietileno resistente a la temperatura/aluminio/polietileno resistente a la temperatura (PE-RT/Al/PE-RT), de 20 mm de diámetro exterior y 2,25 mm de espesor, Tigris "SAUNIER DUVAL", suministrado en rollos. Instalación en superficie. Incluso material auxiliar para montaje y sujeción a la obra, accesorios y piezas especiales.
Incluye: Replanteo. Colocación y fijación de tubos, accesorios y piezas especiales. Realización de pruebas de servicio.
Criterio de medición de proyecto: Longitud medida según documentación gráfica de Proyecto.
Criterio de medición de obra: Se medirá la longitud realmente ejecutada según especificaciones de Proyecto.

| Código | Ud | Descripción | Rendimiento | Precio | Importe |
|---|---|---|---|---|---|
| mt37tps425a | Ud | Material auxiliar para montaje y sujeción a la obra de las tuberías multicapa de polietileno resistente a la temperatura/aluminio/polietileno resistente a la temperatura (PE-RT/Al/PE-RT), Tigris "SAUNIER DUVAL", de 20 mm de diámetro exterior. (material) | 1 | 0.07 | 0.070 |
| mt37tps025g | m | Tubo multicapa de polietileno resistente a la temperatura/aluminio/polietileno resistente a la temperatura (PE-RT/Al/PE-RT), de 20 mm de diámetro exterior y 2,25 mm de espesor, Tigris "SAUNIER DUVAL", suministrado en rollos, según UNE-EN ISO 21003-2, con el precio incrementado el 30% en concepto de accesorios y piezas especiales. (material) | 1 | 1.79 | 1.790 |
| mo008 | h | Oficial 1ª fontanero. (mano de obra) | 0.04 | 20.48 | 0.819 |
| mo107 | h | Ayudante fontanero. (mano de obra) | 0.04 | 18.88 | 0.755 |
| % | % | Costes directos complementarios | 2 % | 3.434 | 0.069 |
|  |  | Costes directos |  |  | 3.503 |

Residuos:
- colocación: mt37tps025g; factor de residuo 0.0275032

## Recursos

**mt37tps025g** m Tubo multicapa de polietileno resistente a la temperatura/aluminio/polietileno resistente a la temperatura
Datos técnicos: Coste energético 35.331 MJ; Emisión de CO2 1.060 kg; Código LER 17 02 03; Masa del elemento 0.155 kg; Volumen 0.000258 m3
