# Equipo de aire acondicionado con unidad interior de pared, sistema aire-aire split 1x1

- Propiedad del archivo: CYPE INGENIEROS, S.A.
- Formato: FIEBDC-3/2002
- Divisa: EUR
- Costes indirectos: 3.00 %
- IVA: 21.00 %

## Z Rehabilitación energética

### ZC Calefacción, climatización y A.C.S.

#### ZCM Unidades autónomas de climatización

**ZCM020** Ud Equipo de aire acondicionado con unidad interior de pared, sistema aire-aire split 1x1.
Rehabilitación energética de edificio mediante la colocación, en sustitución de equipo existente, de equipo de aire acondicionado, sistema aire-aire split 1x1, para gas R-32, bomba de calor, alimentación monofásica (230V/50Hz), VivAir SDH 19-025 NW "SAUNIER DUVAL", potencia frigorífica nominal 2,6 kW, potencia frigorífica mínima/máxima: 0,5/3,35 kW, SEER 6,1 (clase A++), potencia calorífica nominal 2,8 kW, potencia calorífica mínima/máxima: 0,5/3,5 kW, SCOP 4 (clase A+), formado por una unidad interior de pared 19-025 NWI, dimensiones 275x790x200 mm, peso 9 kg, filtro purificador del aire y panel liso de color blanco con pantalla LCD retroiluminada, mando a distancia inalámbrico, y una unidad exterior 19-025 NWO, con compresor tipo Inverter DC, dimensiones 540x712x257 mm, peso 29,5 kg, diámetro de conexión de la tubería de gas 3/8", diámetro de conexión de la tubería de líquido 1/4", con amortiguadores de muelles, soportes y fijaciones de las unidades interior y exterior, tubería de desagüe con sifón, conexión frigorífica entre unidades, conexión eléctrica entre unidades, sujeción y protección mecánica de los tendidos de líneas con ocultación bajo canaleta registrable en zonas vistas, con contacto para encendido y apagado de forma remota de la unidad interior de aire acondicionado, modelo SDH19/20-S4, con módulo con comunicación vía Wi-Fi para control de la unidad interior desde smartphone o tablet, modelo SDH19/20-i. Incluso elementos antivibratorios de suelo para apoyo de la unidad exterior.
Criterio de valoración económica: El precio no incluye la canalización ni el cableado eléctrico de alimentación.
Incluye: Replanteo de las unidades. Colocación y fijación de la unidad interior. Colocación y fijación de la unidad exterior. Conexión a las líneas frigoríficas. Conexión a la red eléctrica. Conexión a la red de desagüe. Puesta en marcha.
Criterio de medición de proyecto: Número de unidades previstas, según documentación gráfica de Proyecto.
Criterio de medición de obra: Se medirá el número de unidades realmente ejecutadas según especificaciones de Proyecto.

| Código | Ud | Descripción | Rendimiento | Precio | Importe |
|---|---|---|---|---|---|
| mt42sau001aa | Ud | Equipo de aire acondicionado, sistema aire-aire split 1x1, para gas R-32, bomba de calor, alimentación monofásica (230V/50Hz), VivAir SDH 19-025 NW "SAUNIER DUVAL", potencia frigorífica nominal 2,6 kW, potencia frigorífica mínima/máxima: 0,5/3,35 kW, SEER 6,1 (clase A++), potencia calorífica nominal 2,8 kW, potencia calorífica mínima/máxima: 0,5/3,5 kW, SCOP 4 (clase A+), formado por una unidad interior de pared 19-025 NWI, dimensiones 275x790x200 mm, peso 9 kg, filtro purificador del aire y panel liso de color blanco con pantalla LCD retroiluminada, mando a distancia inalámbrico, y una unidad exterior 19-025 NWO, con compresor tipo Inverter DC, dimensiones 540x712x257 mm, peso 29,5 kg, diámetro de conexión de la tubería de gas 3/8", diámetro de conexión de la tubería de líquido 1/4", con amortiguadores de muelles, soportes y fijaciones de las unidades interior y exterior, tubería de desagüe con sifón, conexión frigorífica entre unidades, conexión eléctrica entre unidades, sujeción y protección mecánica de los tendidos de líneas con ocultación bajo canaleta registrable en zonas vistas. (material) | 1.000 | 715.00 | 715.00 |
| mt42sau007a | Ud | Contacto para encendido y apagado de forma remota de la unidad interior de aire acondicionado, modelo SDH19/20-S4 "SAUNIER DUVAL", en caja para empotrar. (material) | 1.000 | 25.00 | 25.00 |
| mt42sau010a | Ud | Módulo con comunicación vía Wi-Fi para control de la unidad interior desde smartphone o tablet, modelo SDH19/20-i "SAUNIER DUVAL". (material) | 1.000 | 35.00 | 35.00 |
| mt42www080 | Ud | Kit de amortiguadores antivibración de suelo, formado por cuatro amortiguadores de caucho, con sus tornillos, tuercas y arandelas correspondientes. (material) | 1.000 | 8.00 | 8.00 |
| mo005 | h | Oficial 1ª instalador de climatización. (mano de obra) | 2.147 | 20.48 | 43.97 |
| mo104 | h | Ayudante instalador de climatización. (mano de obra) | 2.147 | 18.88 | 40.54 |
| % | % | Costes directos complementarios | 2 % | 867.51 | 17.35 |
|  |  | Costes directos |  |  | 884.86 |
