# Equipo de aire acondicionado con unidad interior de pared, sistema aire-aire split 1x1

- Propiedad del archivo: CYPE INGENIEROS, S.A.
- Formato: FIEBDC-3/2002
- Divisa: EUR
- Costes indirectos: 3.00 %
- IVA: 21.00 %

## Z Rehabilitación energética

### ZC Calefacción, climatización y A.C.S.

#### ZCM Unidades autónomas de climatización

**ZCM020** Ud Equipo de aire acondicionado con unidad interior de pared, sistema aire-aire split 1x1.
Rehabilitación energética de edificio mediante la colocación, en sustitución de equipo existente, de equipo de aire acondicionado, sistema aire-aire split 1x1, para gas R-32, bomba de calor, alimentación monofásica (230V/50Hz), VivAir SDH 19-035 NW "SAUNIER DUVAL", potencia frigorífica nominal 3,5 kW, potencia frigorífica mínima/máxima: 0,8/3,7 kW, SEER 6,1 (clase A++), potencia calorífica nominal 3,67 kW, potencia calorífica mínima/máxima: 0,9/3,8 kW, SCOP 4 (clase A+), formado por una unidad interior de pared 19-035 NWI, dimensiones 289x845x209 mm, peso 10,5 kg, filtro purificador del aire y panel liso de color blanco con pantalla LCD retroiluminada, mando a distancia inalámbrico, y una unidad exterior 19-035 NWO, con compresor tipo Inverter DC, dimensiones 596x780x257 mm, peso 31 kg, diámetro de conexión de la tubería de gas 3/8", diámetro de conexión de la tubería de líquido 1/4", con amortiguadores de muelles, soportes y fijaciones de las unidades interior y exterior, tubería de desagüe con sifón, conexión frigorífica entre unidades, conexión eléctrica entre unidades, sujeción y protección mecánica de los tendidos de líneas con ocultación bajo canaleta registrable en zonas vistas, con módulo con comunicación vía Wi-Fi para control de la unidad interior desde smartphone o tablet, modelo SDH19/20-i. Incluso elementos antivibratorios de suelo para apoyo de la unidad exterior.
Criterio de valoración económica: El precio no incluye la canalización ni el cableado eléctrico de alimentación.
Incluye: Replanteo de las unidades. Colocación y fijación de la unidad interior. Colocación y fijación de la unidad exterior. Conexión a las líneas frigoríficas. Conexión a la red eléctrica. Conexión a la red de desagüe. Puesta en marcha.
Criterio de medición de proyecto: Número de unidades previstas, según documentación gráfica de Proyecto.
Criterio de medición de obra: Se medirá el número de unidades realmente ejecutadas según especificaciones de Proyecto.

| Código | Ud | Descripción | Rendimiento | Precio | Importe |
|---|---|---|---|---|---|
| mt42sau001fb | Ud | Equipo de aire acondicionado, sistema aire-aire split 1x1, para gas R-32, bomba de calor, alimentación monofásica (230V/50Hz), VivAir SDH 19-035 NW "SAUNIER DUVAL", potencia frigorífica nominal 3,5 kW, potencia frigorífica mínima/máxima: 0,8/3,7 kW, SEER 6,1 (clase A++), potencia calorífica nominal 3,67 kW, potencia calorífica mínima/máxima: 0,9/3,8 kW, SCOP 4 (clase A+), formado por una unidad interior de pared 19-035 NWI, dimensiones 289x845x209 mm, peso 10,5 kg, filtro purificador del aire y panel liso de color blanco con pantalla LCD retroiluminada, mando a distancia inalámbrico, y una unidad exterior 19-035 NWO, con compresor tipo Inverter DC, dimensiones 596x780x257 mm, peso 31 kg, diámetro de conexión de la tubería de gas 3/8", diámetro de conexión de la tubería de líquido 1/4", con amortiguadores de muelles, soportes y fijaciones de las unidades interior y exterior, tubería de desagüe con sifón, conexión frigorífica entre unidades, conexión eléctrica entre unidades, sujeción y protección mecánica de los tendidos de líneas con ocultación bajo canaleta registrable en zonas vistas. (material) | 1.000 | 760.00 | 760.00 |
| mt42sau010a | Ud | Módulo con comunicación vía Wi-Fi para control de la unidad interior desde smartphone o tablet, modelo SDH19/20-i "SAUNIER DUVAL". (material) | 1.000 | 35.00 | 35.00 |
| mt42www080 | Ud | Kit de amortiguadores antivibración de suelo, formado por cuatro amortiguadores de caucho, con sus tornillos, tuercas y arandelas correspondientes. (material) | 1.000 | 8.00 | 8.00 |
| mo005 | h | Oficial 1ª instalador de climatización. (mano de obra) | 2.147 | 20.48 | 43.97 |
| mo104 | h | Ayudante instalador de climatización. (mano de obra) | 2.147 | 18.88 | 40.54 |
| % | % | Costes directos complementarios | 2 % | 887.51 | 17.75 |
|  |  | Costes directos |  |  | 905.26 |
