# Tubería para alimentación de agua potable, enterrada

- Propiedad del archivo: CYPE Ingenieros S.A.
- Formato: FIEBDC-3/2016
- Programa: Generador de precios de la construcción. CYPE Ingenieros, S.A.
- Fecha: 18/01/2022
- Divisa: EUR
- Costes indirectos: 3 %
- IVA: 21 %

## I Instalaciones

### IF Fontanería

#### IFB Tubos de alimentación

**IFB006** m Tubería para alimentación de agua potable, enterrada.
Tubería para alimentación de agua potable, enterrada, formada por tubo de acero galvanizado estirado sin soldadura, serie M, de 1 1/4" DN 32 mm de diámetro y 3,2 mm de espesor, colocado sobre lecho de arena de 10 cm de espesor, en el fondo de la zanja previamente excavada, debidamente compactada y nivelada con pisón vibrante de guiado manual, relleno lateral compactando hasta los riñones y posterior relleno con la misma arena hasta 10 cm por encima de la generatriz superior de la tubería. Incluso protección de la tubería metálica con cinta anticorrosiva, accesorios y piezas especiales.
Criterio de valoración económica: El precio no incluye la excavación ni el relleno del trasdós.
Incluye: Replanteo y trazado. Eliminación de las tierras sueltas del fondo de la excavación. Vertido de la arena en el fondo de la zanja. Colocación de la cinta anticorrosiva en la tubería. Colocación de la tubería. Ejecución del relleno envolvente. Realización de pruebas de servicio.
Criterio de medición de proyecto: Longitud medida según documentación gráfica de Proyecto.
Criterio de medición de obra: Se medirá la longitud realmente ejecutada según especificaciones de Proyecto.

| Código | Ud | Descripción | Rendimiento | Precio | Importe |
|---|---|---|---|---|---|
| mt01ara010 | m³ | Arena de 0 a 5 mm de diámetro. (material) | 0.092 | 12.02 | 1.106 |
| mt08tag015eg | m | Tubo de acero galvanizado estirado sin soldadura, serie M, de 1 1/4" DN 32 mm de diámetro y 3,2 mm de espesor, según UNE-EN 10255, con el precio incrementado el 30% en concepto de accesorios y piezas especiales. (material) | 1 | 21.65 | 21.650 |
| mt08tap010a | m | Cinta anticorrosiva, de 5 cm de ancho, para protección de materiales metálicos enterrados, según DIN 30672. (material) | 4.01 | 0.76 | 3.048 |
| mo020 | h | Oficial 1ª construcción. (mano de obra) | 0.077 | 19.93 | 1.535 |
| mo113 | h | Peón ordinario construcción. (mano de obra) | 0.077 | 18.69 | 1.439 |
| mo008 | h | Oficial 1ª fontanero. (mano de obra) | 0.258 | 20.48 | 5.284 |
| mo107 | h | Ayudante fontanero. (mano de obra) | 0.258 | 18.88 | 4.871 |
| % | % | Costes directos complementarios | 2 % | 38.933 | 0.779 |
|  |  | Costes directos |  |  | 39.712 |

Residuos:
- colocación: mt01ara010 Arena de 0 a 5 mm de diámetro; factor de residuo 0.009
- colocación: mt08tag015eg; factor de residuo 0.0637258

## Recursos

**mt01ara010** m³ Arena de 0 a 5 mm de diámetro
Datos técnicos: Coste energético 292.500 MJ; Emisión de CO2 15.600 kg; Código LER 01 04 09; Masa del elemento 1950 kg; Volumen 1.21875 m3

**mt08tag015eg** m Tubo de acero galvanizado estirado sin soldadura
Datos técnicos: Coste energético 85.781 MJ; Emisión de CO2 7.842 kg; Código LER 17 04 05; Masa del elemento 3.1 kg; Volumen 0.001476 m3
Residuos:
- embalaje: re170201 Madera. (componente de residuo); rendimiento 0.057 kg; Código LER 17 02 01; Masa del elemento 1 kg; Volumen 0.000909 m3
- embalaje: re170203 Plástico. (componente de residuo); rendimiento 0.003 kg; Código LER 17 02 03; Masa del elemento 1 kg; Volumen 0.001667 m3
