# Equipo de aire acondicionado con unidad interior de pared, sistema aire-aire split 1x1

- Propiedad del archivo: CYPE INGENIEROS, S.A.
- Formato: FIEBDC-3/2002
- Divisa: EUR
- Costes indirectos: 3.00 %
- IVA: 21.00 %

## I Instalaciones

### IC Calefacción, refrigeración, climatización y A.C.S.

#### ICN Unidades autónomas de climatización

**ICN020** Ud Equipo de aire acondicionado con unidad interior de pared, sistema aire-aire split 1x1.
Equipo de aire acondicionado, sistema aire-aire split 1x1, para gas R-32, alimentación monofásica (230V/50Hz), VivAir SDHL 1-060 NW "SAUNIER DUVAL", potencia frigorífica nominal 6,2 kW, potencia frigorífica mínima/máxima 1,8/6,9 kW, SEER 6,8 (clase A++), potencia calorífica nominal 6,5 kW, potencia calorífica mínima/máxima 1,3/7,03 kW, SCOP 4 (clase A+), formado por una unidad interior de pared SDHL 1-065 NWI, presión sonora mínima/máxima 30/48 dBA, mando a distancia inalámbrico, y una unidad exterior SDHL 1-065 NWO, con compresor tipo Inverter DC, potencia sonora 65 dBA, dimensiones 873x555x376 mm, peso 36,5 kg, diámetro de conexión de la tubería de gas 1/2", diámetro de conexión de la tubería de líquido 1/4", con amortiguadores de muelles, soportes y fijaciones de las unidades interior y exterior, tubería de desagüe con sifón, conexión frigorífica entre unidades, conexión eléctrica entre unidades, sujeción y protección mecánica de los tendidos de líneas con ocultación bajo canaleta registrable en zonas vistas. Incluso elementos antivibratorios y soportes de pared para apoyo de la unidad exterior.
Criterio de valoración económica: El precio no incluye la canalización ni el cableado eléctrico de alimentación.
Incluye: Replanteo de las unidades. Colocación y fijación de la unidad interior. Colocación y fijación de la unidad exterior. Conexión a las líneas frigoríficas. Conexión a la red eléctrica. Conexión a la red de desagüe. Puesta en marcha.
Criterio de medición de proyecto: Número de unidades previstas, según documentación gráfica de Proyecto.
Criterio de medición de obra: Se medirá el número de unidades realmente ejecutadas según especificaciones de Proyecto.

| Código | Ud | Descripción | Rendimiento | Precio | Importe |
|---|---|---|---|---|---|
| mt42sau006pd | Ud | Equipo de aire acondicionado, sistema aire-aire split 1x1, para gas R-32, alimentación monofásica (230V/50Hz), VivAir SDHL 1-060 NW "SAUNIER DUVAL", potencia frigorífica nominal 6,2 kW, potencia frigorífica mínima/máxima 1,8/6,9 kW, SEER 6,8 (clase A++), potencia calorífica nominal 6,5 kW, potencia calorífica mínima/máxima 1,3/7,03 kW, SCOP 4 (clase A+), formado por una unidad interior de pared SDHL 1-065 NWI, presión sonora mínima/máxima 30/48 dBA, mando a distancia inalámbrico, y una unidad exterior SDHL 1-065 NWO, con compresor tipo Inverter DC, potencia sonora 65 dBA, dimensiones 873x555x376 mm, peso 36,5 kg, diámetro de conexión de la tubería de gas 1/2", diámetro de conexión de la tubería de líquido 1/4", con amortiguadores de muelles, soportes y fijaciones de las unidades interior y exterior, tubería de desagüe con sifón, conexión frigorífica entre unidades, conexión eléctrica entre unidades, sujeción y protección mecánica de los tendidos de líneas con ocultación bajo canaleta registrable en zonas vistas. (material) | 1.000 | 1910.00 | 1910.00 |
| mt42www085 | Ud | Kit de soportes de pared, formado por juego de escuadras de 50x45 cm y cuatro amortiguadores de caucho, con sus tacos, tornillos, tuercas y arandelas correspondientes. (material) | 1.000 | 18.90 | 18.90 |
| mo005 | h | Oficial 1ª instalador de climatización. (mano de obra) | 2.000 | 23.74 | 47.48 |
| mo104 | h | Ayudante instalador de climatización. (mano de obra) | 2.000 | 21.90 | 43.80 |
| % | % | Costes directos complementarios | 2 % | 2020.18 | 40.40 |
|  |  | Costes directos |  |  | 2060.58 |
