# Caldera a gas, doméstica, de condensación, mural, para calefacción

- Propiedad del archivo: CYPE Ingenieros S.A.
- Formato: FIEBDC-3/2016
- Programa: Generador de precios de la construcción. CYPE Ingenieros, S.A.
- Fecha: 28/08/2025
- Divisa: EUR
- Costes indirectos: 3 %
- IVA: 21 %

## I Instalaciones

### IC Calefacción, refrigeración, climatización y A.C.S.

#### ICG Calderas a gas

**ICG231** Ud Caldera a gas, doméstica, de condensación, mural, para calefacción.
Caldera mural a gas N, con recuperación de calor por condensación de los productos de la combustión, para calefacción con sistema de combustión FlameFit, para uso interior, cámara de combustión estanca, encendido electrónico, sin llama piloto, preparada para funcionar con gas natural enriquecido con hidrógeno, modelo Thema MiConnect AS 25-CS/1-C (N-ES) "SAUNIER DUVAL", potencia en calefacción (50/30°C) de 3,3 a 26,9 kW, potencia en calefacción (80/60°C) de 3 a 24,7 kW, rendimiento en calefacción (50/30°C) 105,3%, rendimiento en calefacción (80/60°C) 97%, eficiencia energética clase A, de 740x418x344 mm, con control modulante MiSet (SRT 380), vía cable, con pantalla táctil, programación de la producción de A.C.S. y de la calefacción, regulación de la temperatura de impulsión por curva de calefacción y sonda de temperatura exterior y control desde smartphone o tablet mediante aplicación para IOS (iPhone e iPad) y Android, placa de conexiones de la caldera y conducto para evacuación de humos. Accesorios: bomba para elevación de condensados. Totalmente montada, conexionada y probada.
Incluye: Replanteo. Presentación de los elementos. Montaje de la caldera y sus accesorios. Conexionado con las redes de conducción de agua, de gas, de salubridad y eléctrica, y con el conducto de evacuación de los productos de la combustión. Puesta en marcha.
Criterio de medición de proyecto: Número de unidades previstas, según documentación gráfica de Proyecto.
Criterio de medición de obra: Se medirá el número de unidades realmente ejecutadas según especificaciones de Proyecto.

| Código | Ud | Descripción | Rendimiento | Precio | Importe |
|---|---|---|---|---|---|
| mt38cmd126k | Ud | Caldera mural a gas N, con recuperación de calor por condensación de los productos de la combustión, para calefacción con sistema de combustión FlameFit, para uso interior, cámara de combustión estanca, encendido electrónico, sin llama piloto, preparada para funcionar con gas natural enriquecido con hidrógeno, modelo Thema MiConnect AS 25-CS/1-C (N-ES) "SAUNIER DUVAL", potencia en calefacción (50/30°C) de 3,3 a 26,9 kW, potencia en calefacción (80/60°C) de 3 a 24,7 kW, rendimiento en calefacción (50/30°C) 105,3%, rendimiento en calefacción (80/60°C) 97%, eficiencia energética clase A, de 740x418x344 mm, con control modulante MiSet (SRT 380), vía cable, con pantalla táctil, programación de la producción de A.C.S. y de la calefacción, regulación de la temperatura de impulsión por curva de calefacción y sonda de temperatura exterior y control desde smartphone o tablet mediante aplicación para IOS (iPhone y iPad) y Android, placa de conexiones de la caldera y conducto para evacuación de humos. (material) | 1 | 3005 | 3005.000 |
| mt38cmd003a | Ud | Bomba para elevación de condensados, "SAUNIER DUVAL", para aumentar la presión 4 m.c.a., con soporte de pared. (material) | 1 | 215 | 215.000 |
| mt38www010 | Ud | Material auxiliar para instalaciones de calefacción. (material) | 1 | 1.68 | 1.680 |
| mo004 | h | Oficial 1ª calefactor. (mano de obra) | 3 | 23.74 | 71.220 |
| mo103 | h | Ayudante calefactor. (mano de obra) | 3 | 21.9 | 65.700 |
| % | % | Costes directos complementarios | 2 % | 3358.600 | 67.172 |
|  |  | Costes directos |  |  | 3425.772 |

## Recursos

**mt38cmd126k** Ud Caldera mural a gas N
Datos técnicos: Coste energético 964.731 MJ; Emisión de CO2 72.026 kg
Residuos:
- embalaje: re150101 Envases de papel y cartón. (componente de residuo); rendimiento 2.391 kg; Código LER 15 01 01; Masa del elemento 1 kg; Volumen 0.001333 m3
- embalaje: re170201 Madera. (componente de residuo); rendimiento 0.633 kg; Código LER 17 02 01; Masa del elemento 1 kg; Volumen 0.000909 m3
