# Caldera a gas, colectiva, de condensación, mural

- Propiedad del archivo: CYPE Ingenieros S.A.
- Formato: FIEBDC-3/2016
- Programa: Generador de precios de la construcción. CYPE Ingenieros, S.A.
- Fecha: 25/06/2025
- Divisa: EUR
- Costes indirectos: 3 %
- IVA: 21 %

## I Instalaciones

### IC Calefacción, refrigeración, climatización y A.C.S.

#### ICG Calderas a gas

**ICG238** Ud Caldera a gas, colectiva, de condensación, mural.
Caldera mural a gas N, con recuperación de calor por condensación de los productos de la combustión, para calefacción, para uso interior, cámara de combustión estanca, encendido electrónico, sin llama piloto, modelo Thermomaster Condens AS 48 -A (H-ES) "SAUNIER DUVAL", potencia útil de calefacción 44 kW, de 720x440x405 mm, con intercambiador de calor de acero inoxidable y bomba de circulación de alta eficiencia. Totalmente montada, conexionada y probada.
Incluye: Replanteo. Presentación de los elementos. Montaje de la caldera y sus accesorios. Conexionado con las redes de conducción de agua, de gas, de salubridad y eléctrica, y con el conducto de evacuación de los productos de la combustión. Puesta en marcha.
Criterio de medición de proyecto: Número de unidades previstas, según documentación gráfica de Proyecto.
Criterio de medición de obra: Se medirá el número de unidades realmente ejecutadas según especificaciones de Proyecto.

| Código | Ud | Descripción | Rendimiento | Precio | Importe |
|---|---|---|---|---|---|
| mt38cmd092a | Ud | Caldera mural a gas N, con recuperación de calor por condensación de los productos de la combustión, para calefacción, para uso interior, cámara de combustión estanca, encendido electrónico, sin llama piloto, modelo Thermomaster Condens AS 48 -A (H-ES) "SAUNIER DUVAL", potencia útil de calefacción 44 kW, de 720x440x405 mm, con intercambiador de calor de acero inoxidable y bomba de circulación de alta eficiencia. (material) | 1 | 3920 | 3920.000 |
| mt38www010 | Ud | Material auxiliar para instalaciones de calefacción. (material) | 1 | 1.68 | 1.680 |
| mo004 | h | Oficial 1ª calefactor. (mano de obra) | 4.044 | 23.74 | 96.005 |
| mo103 | h | Ayudante calefactor. (mano de obra) | 4.044 | 21.9 | 88.564 |
| % | % | Costes directos complementarios | 2 % | 4106.249 | 82.125 |
|  |  | Costes directos |  |  | 4188.374 |

## Recursos

**mt38cmd092a** Ud Caldera mural a gas N
Datos técnicos: Coste energético 3135.971 MJ; Emisión de CO2 248.041 kg
Residuos:
- embalaje: re150101 Envases de papel y cartón. (componente de residuo); rendimiento 2.497 kg; Código LER 15 01 01; Masa del elemento 1 kg; Volumen 0.001333 m3
- embalaje: re170201 Madera. (componente de residuo); rendimiento 0.646 kg; Código LER 17 02 01; Masa del elemento 1 kg; Volumen 0.000909 m3
