# Equipo de aire acondicionado con unidad interior de cassette, sistema aire-aire split 1x1

- Propiedad del archivo: CYPE Ingenieros S.A.
- Formato: FIEBDC-3/2016
- Programa: Generador de precios de la construcción. CYPE Ingenieros, S.A.
- Fecha: 23/01/2025
- Divisa: EUR
- Costes indirectos: 3 %
- IVA: 21 %

## I Instalaciones

### IC Calefacción, refrigeración, climatización y A.C.S.

#### ICN Unidades autónomas de climatización

**ICN030** Ud Equipo de aire acondicionado con unidad interior de cassette, sistema aire-aire split 1x1.
Equipo de aire acondicionado, sistema aire-aire split 1x1, para gas R-32, alimentación trifásica (400V/50Hz), VivAir SDH 19-140T IKN "SAUNIER DUVAL", potencia frigorífica nominal 13,4 kW, potencia frigorífica mínima/máxima 6/14,2 kW, SEER 6,1, potencia calorífica nominal 15,5 kW, potencia calorífica mínima/máxima 3,9/16 kW, SCOP 4, formado por una unidad interior de cassette SDH 19-140 IKNI, presión sonora mínima/máxima 45/52 dBA, dimensiones 290x840x840 mm, peso 36 kg, filtro purificador del aire, ventilador modulante, panel de dimensiones del panel 52x950x950 mm con pantalla digital, toma de aire exterior y salida de impulsión, mando a distancia inalámbrico, con programación diaria, y una unidad exterior SDH 19-140 IKDNO, con compresor rotativo tipo Inverter DC, ventilador modulante, control de condensación y válvula de expansión electrónica, presión sonora 57 dBA, dimensiones 820x940x460 mm, peso 99 kg, diámetro de conexión de la tubería de gas 5/8", diámetro de conexión de la tubería de líquido 3/8", con amortiguadores de muelles, soportes y fijaciones de las unidades interior y exterior, tubería de desagüe con sifón, conexión frigorífica entre unidades, conexión eléctrica entre unidades, sujeción y protección mecánica de los tendidos de líneas con ocultación bajo canaleta registrable en zonas vistas. Regulación: mando a distancia por cable, con programación diaria, modelo SDH19KD-CR. Incluso elementos antivibratorios de suelo para apoyo de la unidad exterior y elementos para suspensión del techo para la unidad interior.
Criterio de valoración económica: El precio no incluye la canalización ni el cableado eléctrico de alimentación.
Incluye: Replanteo de las unidades. Colocación y fijación de la unidad interior. Colocación y fijación de la unidad exterior. Conexión a las líneas frigoríficas. Conexión a la red eléctrica. Conexión a la red de desagüe. Puesta en marcha.
Criterio de medición de proyecto: Número de unidades previstas, según documentación gráfica de Proyecto.
Criterio de medición de obra: Se medirá el número de unidades realmente ejecutadas según especificaciones de Proyecto.

| Código | Ud | Descripción | Rendimiento | Precio | Importe |
|---|---|---|---|---|---|
| mt42sau052J | Ud | Equipo de aire acondicionado, sistema aire-aire split 1x1, para gas R-32, alimentación trifásica (400V/50Hz), VivAir SDH 19-140T IKN "SAUNIER DUVAL", potencia frigorífica nominal 13,4 kW, potencia frigorífica mínima/máxima 6/14,2 kW, SEER 6,1, potencia calorífica nominal 15,5 kW, potencia calorífica mínima/máxima 3,9/16 kW, SCOP 4, formado por una unidad interior de cassette SDH 19-140 IKNI, presión sonora mínima/máxima 45/52 dBA, dimensiones 290x840x840 mm, peso 36 kg, filtro purificador del aire, ventilador modulante, panel de dimensiones del panel 52x950x950 mm con pantalla digital, toma de aire exterior y salida de impulsión, mando a distancia inalámbrico, con programación diaria, y una unidad exterior SDH 19-140 IKDNO, con compresor rotativo tipo Inverter DC, ventilador modulante, control de condensación y válvula de expansión electrónica, presión sonora 57 dBA, dimensiones 820x940x460 mm, peso 99 kg, diámetro de conexión de la tubería de gas 5/8", diámetro de conexión de la tubería de líquido 3/8", con amortiguadores de muelles, soportes y fijaciones de las unidades interior y exterior, tubería de desagüe con sifón, conexión frigorífica entre unidades, conexión eléctrica entre unidades, sujeción y protección mecánica de los tendidos de líneas con ocultación bajo canaleta registrable en zonas vistas. (material) | 1 | 4525 | 4525.000 |
| mt42sau105a | Ud | Mando a distancia por cable, con programación diaria, modelo SDH19KD-CR "SAUNIER DUVAL", alimentación a 24 V desde la unidad interior. (material) | 1 | 75 | 75.000 |
| mt42www080 | Ud | Kit de amortiguadores antivibración de suelo, formado por cuatro amortiguadores de caucho, con sus tornillos, tuercas y arandelas correspondientes. (material) | 1 | 8 | 8.000 |
| mt42www090 | Ud | Kit de soportes para suspensión del techo, formado por cuatro varillas roscadas de acero galvanizado, con sus tacos, tuercas y arandelas correspondientes. (material) | 1 | 22 | 22.000 |
| mo005 | h | Oficial 1ª instalador de climatización. (mano de obra) | 2 | 23.74 | 47.480 |
| mo104 | h | Ayudante instalador de climatización. (mano de obra) | 2 | 21.9 | 43.800 |
| % | % | Costes directos complementarios | 2 % | 4721.280 | 94.426 |
|  |  | Costes directos |  |  | 4815.706 |
