# Unidad aire-agua, bomba de calor aerotérmica, para calefacción y refrigeración

- Propiedad del archivo: CYPE Ingenieros S.A.
- Formato: FIEBDC-3/2016
- Programa: Generador de precios de la construcción. CYPE Ingenieros, S.A.
- Fecha: 23/05/2025
- Divisa: EUR
- Costes indirectos: 3 %
- IVA: 21 %

## I Instalaciones

### IC Calefacción, refrigeración, climatización y A.C.S.

#### ICV Unidades centralizadas para calefacción, refrigeración, climatización y A.C.S.

**ICV040** Ud Unidad aire-agua, bomba de calor aerotérmica, para calefacción y refrigeración.
Bomba de calor aerotérmica, aire-agua, para calefacción y refrigeración, modelo Pack Genia Air Max 4 "SAUNIER DUVAL", para gas R-290, alimentación monofásica a 230 V, potencia calorífica 5,5 kW (temperatura húmeda de entrada del aire 7°C, temperatura de salida del agua 35°C, salto térmico 5°C), potencia frigorífica 5 kW (temperatura de entrada del aire 35°C, temperatura de salida del agua 18°C, salto térmico 5°C), coeficiente energético 4,8, calificación energética 3,37, coeficiente energético estacional 5,57, calificación energética estacional 4,08, clase de eficiencia energética A+++, formada por: bomba de calor reversible Genia Air Max HA 4-6 O B3 230V, potencia sonora 51 dBA, dimensiones 765x1100x450 mm, peso 114 kg, comunicación a dos hilos a través del protocolo Ebus; interfaz de control de usuario; control MiPro Sense Radio (SRC 720f), vía radio, con control desde smartphone o tablet mediante aplicación para IOS (iPhone e iPad) y Android, regulación de la temperatura de impulsión por curva de calefacción y sonda de temperatura exterior, posibilidad de gestión de una instalación con varios generadores de energía y varios circuitos o zonas de calefacción con módulos adicionales y programación de la climatización mediante esquemas predefinidos utilizando un asistente de configuración; y módulo de conectividad MiGo Link (SR 940f), para control desde smartphone mediante la App MiGo Link y control desde el servicio técnico oficial, de 143x115x26 mm, montaje en pared. Accesorios: juego de 2 soportes antivibratorios, de caucho, para la unidad exterior. Totalmente montada, conexionada y puesta en marcha por la empresa instaladora para la comprobación de su correcto funcionamiento.
Incluye: Replanteo de la unidad. Colocación y fijación de la unidad y sus accesorios. Conexionado con las redes de conducción de agua, eléctrica y de recogida de condensados. Puesta en marcha.
Criterio de medición de proyecto: Número de unidades previstas, según documentación gráfica de Proyecto.
Criterio de medición de obra: Se medirá el número de unidades realmente ejecutadas según especificaciones de Proyecto.

| Código | Ud | Descripción | Rendimiento | Precio | Importe |
|---|---|---|---|---|---|
| mt42bcs009aa | Ud | Bomba de calor aerotérmica, aire-agua, para calefacción y refrigeración, modelo Pack Genia Air Max 4 "SAUNIER DUVAL", para gas R-290, alimentación monofásica a 230 V, potencia calorífica 5,5 kW (temperatura húmeda de entrada del aire 7°C, temperatura de salida del agua 35°C, salto térmico 5°C), potencia frigorífica 5 kW (temperatura de entrada del aire 35°C, temperatura de salida del agua 18°C, salto térmico 5°C), coeficiente energético 4,8, calificación energética 3,37, coeficiente energético estacional 5,57, calificación energética estacional 4,08, clase de eficiencia energética A+++, formada por: bomba de calor reversible Genia Air Max HA 4-6 O B3 230V, potencia sonora 51 dBA, dimensiones 765x1100x450 mm, peso 114 kg, comunicación a dos hilos a través del protocolo Ebus; interfaz de control de usuario; control MiPro Sense Radio (SRC 720f), vía radio, con control desde smartphone o tablet mediante aplicación para IOS (iPhone y iPad) y Android, regulación de la temperatura de impulsión por curva de calefacción y sonda de temperatura exterior, posibilidad de gestión de una instalación con varios generadores de energía y varios circuitos o zonas de calefacción con módulos adicionales y programación de la climatización mediante esquemas predefinidos utilizando un asistente de configuración; y módulo de conectividad MiGo Link (SR 940f), para control desde smartphone mediante la App MiGo Link y control desde el servicio técnico oficial, de 143x115x26 mm, montaje en pared. (material) | 1 | 8110 | 8110.000 |
| mt37www050e | Ud | Manguito antivibración, de goma, con rosca de 1 1/4", para una presión máxima de trabajo de 10 bar. (material) | 2 | 37.17 | 74.340 |
| mt42www050 | Ud | Termómetro bimetálico, diámetro de esfera de 100 mm, con toma vertical, con vaina de 1/2", escala de temperatura de 0 a 120°C. (material) | 2 | 54.7 | 109.400 |
| mt37sve010d | Ud | Válvula de esfera de latón niquelado para roscar de 1". (material) | 2 | 12.15 | 24.300 |
| mt42bcs005a | Ud | Juego de 2 soportes antivibratorios, de caucho, "SAUNIER DUVAL". (material) | 1 | 150 | 150.000 |
| mo005 | h | Oficial 1ª instalador de climatización. (mano de obra) | 6.6 | 23.74 | 156.684 |
| mo104 | h | Ayudante instalador de climatización. (mano de obra) | 6.6 | 21.9 | 144.540 |
| % | % | Costes directos complementarios | 2 % | 8769.264 | 175.385 |
|  |  | Costes directos |  |  | 8944.649 |

## Recursos

**mt42bcs009aa** Ud Bomba de calor aerotérmica
Datos técnicos: Coste energético 5186.517 MJ; Emisión de CO2 295.799 kg
Residuos:
- embalaje: re150101 Envases de papel y cartón. (componente de residuo); rendimiento 2.983 kg; Código LER 15 01 01; Masa del elemento 1 kg; Volumen 0.001333 m3
- embalaje: re170201 Madera. (componente de residuo); rendimiento 0.705 kg; Código LER 17 02 01; Masa del elemento 1 kg; Volumen 0.000909 m3

**mt37www050e** Ud Manguito antivibración, de goma, con rosca de 1 1/4", para una presión máxima de trabajo de 10 bar
Datos técnicos: Coste energético 185.212 MJ; Emisión de CO2 16.468 kg
Residuos:
- embalaje: re150101 Envases de papel y cartón; rendimiento 0.072 kg

**mt37sve010d** Ud Válvula de esfera de latón niquelado para roscar de 1"
Datos técnicos: Coste energético 843.399 MJ; Emisión de CO2 56.701 kg
Residuos:
- embalaje: re150101 Envases de papel y cartón; rendimiento 0.072 kg
