# Calentador de agua a gas, convencional

- Propiedad del archivo: CYPE INGENIEROS, S.A.
- Formato: FIEBDC-3/2002
- Divisa: EUR
- Costes indirectos: 3.00 %
- IVA: 21.00 %

## I Instalaciones

### IC Calefacción, refrigeración, climatización y A.C.S.

#### ICA Agua caliente

**ICA030** Ud Calentador de agua a gas, convencional.
Calentador instantáneo a gas N, para el servicio de A.C.S., Opaliatherm F 12 GN "SAUNIER DUVAL", mural vertical, para uso interior, cámara de combustión estanca, baja emisión de NOx, encendido electrónico a red eléctrica, sin llama piloto, control de llama por ionización, 12 l/min, de potencia modulada, eficiencia energética clase A, 580x350x198 mm, control termostático de la temperatura, con panel de control con pantalla LED táctil antirrayaduras, funciones de control y seguridad para monitorización del correcto funcionamiento, ventilador modulante DC, válvula de gas controlada por microprocesador, grado de protección IPX5 y conducto horizontal para evacuación de humos. Incluso soporte y anclajes de fijación a paramento vertical, llave de corte de esfera, latiguillos flexibles. Totalmente montado, conexionado y probado.
Incluye: Replanteo del aparato. Fijación en paramento mediante elementos de anclaje. Colocación del aparato y accesorios. Conexionado con la red de conducción de agua. Conexión a la red eléctrica y de tierra. Colocación del conducto de evacuación de los productos de la combustión y los accesorios de ventilación. Puesta en marcha.
Criterio de medición de proyecto: Número de unidades previstas, según documentación gráfica de Proyecto.
Criterio de medición de obra: Se medirá el número de unidades realmente ejecutadas según especificaciones de Proyecto.

| Código | Ud | Descripción | Rendimiento | Precio | Importe |
|---|---|---|---|---|---|
| mt38cgd052a | Ud | Calentador instantáneo a gas N, para el servicio de A.C.S., Opaliatherm F 12 GN "SAUNIER DUVAL", mural vertical, para uso interior, cámara de combustión estanca, baja emisión de NOx, encendido electrónico a red eléctrica, sin llama piloto, control de llama por ionización, 12 l/min, de potencia modulada, eficiencia energética clase A, 580x350x198 mm, control termostático de la temperatura, con panel de control con pantalla LED táctil antirrayaduras, funciones de control y seguridad para monitorización del correcto funcionamiento, ventilador modulante DC, válvula de gas controlada por microprocesador, grado de protección IPX5 y conducto horizontal para evacuación de humos. (material) | 1.000 | 900.00 | 900.00 |
| mt37sve010b | Ud | Válvula de esfera de latón niquelado para roscar de 1/2". (material) | 1.000 | 4.95 | 4.95 |
| mt38tew010a | Ud | Latiguillo flexible de 20 cm y 1/2" de diámetro. (material) | 2.000 | 8.00 | 16.00 |
| mt38www011 | Ud | Material auxiliar para instalaciones de A.C.S. (material) | 1.000 | 1.45 | 1.45 |
| mo004 | h | Oficial 1ª calefactor. (mano de obra) | 2.326 | 22.74 | 52.89 |
| mo103 | h | Ayudante calefactor. (mano de obra) | 2.326 | 20.98 | 48.80 |
| % | % | Costes directos complementarios | 2 % | 1024.09 | 20.48 |
|  |  | Costes directos |  |  | 1044.57 |
