# Sistema de captación solar térmica para instalación individual, sobre cubierta plana

- Propiedad del archivo: CYPE INGENIEROS, S.A.
- Formato: FIEBDC-3/2002
- Divisa: EUR
- Costes indirectos: 3.00 %
- IVA: 21.00 %

## I Instalaciones

### IC Calefacción, refrigeración, climatización y A.C.S.

#### ICB Captación solar

**ICB005** Ud Sistema de captación solar térmica para instalación individual, sobre cubierta plana.
Captador solar térmico de tubos de vacío completo, partido, para instalación individual, compuesto por: un panel, de 1260x1650x140 mm, rendimiento óptico 0,93 y coeficiente de pérdidas 1,623 W/m²K, con tubos de vidrio con borosilicato, compuestos por un tubo interior recubierto internamente de una capa de absorción de nitruro de aluminio (NAl), una cámara de vacío y un tubo exterior de 47 mm de diámetro y 1500 mm de longitud y colectores de cobre de 8 mm de diámetro, carcasa de aluminio con aislamiento de poliuretano, reflectores montados sobre el chasis para mejorar el rendimiento; estructura de soporte; interacumulador formado por depósito interno de acero inoxidable, de 200 l, serpentín, aislamiento de poliuretano de 45 mm de espesor, depósito externo de acero con acabado pulido panel de control; vaso de expansión; bomba de circulación; centralita de control; válvulas y manómetro. Incluso líquido de relleno para captador solar térmico. Totalmente montado, conexionado y probado.
Incluye: Replanteo del conjunto. Colocación de la estructura soporte. Colocación y fijación de los paneles sobre la estructura soporte. Colocación del sistema de acumulación solar. Conexionado con la red de conducción de agua. Llenado del circuito.
Criterio de medición de proyecto: Número de unidades previstas, según documentación gráfica de Proyecto.
Criterio de medición de obra: Se medirá el número de unidades realmente ejecutadas según especificaciones de Proyecto.

| Código | Ud | Descripción | Rendimiento | Precio | Importe |
|---|---|---|---|---|---|
| mt38csg030aa | Ud | Captador solar térmico de tubos de vacío completo, partido, para instalación individual, compuesto por: un panel, de 1260x1650x140 mm, rendimiento óptico 0,93 y coeficiente de pérdidas 1,623 W/m²K, con tubos de vidrio con borosilicato, compuestos por un tubo interior recubierto internamente de una capa de absorción de nitruro de aluminio (NAl), una cámara de vacío y un tubo exterior de 47 mm de diámetro y 1500 mm de longitud y colectores de cobre de 8 mm de diámetro, carcasa de aluminio con aislamiento de poliuretano, reflectores montados sobre el chasis para mejorar el rendimiento; estructura de soporte; interacumulador formado por depósito interno de acero inoxidable, de 200 l, serpentín, aislamiento de poliuretano de 45 mm de espesor, depósito externo de acero con acabado pulido panel de control; vaso de expansión; bomba de circulación; centralita de control; válvulas y manómetro. (material) | 1.000 | 3134.63 | 3134.63 |
| mt38csg100 | l | Solución agua-glicol para relleno de captador solar térmico, para una temperatura de trabajo de -28°C a +200°C. (material) | 0.840 | 4.00 | 3.36 |
| mo009 | h | Oficial 1ª instalador de captadores solares. (mano de obra) | 3.244 | 22.74 | 73.77 |
| mo108 | h | Ayudante instalador de captadores solares. (mano de obra) | 3.244 | 20.98 | 68.06 |
| % | % | Costes directos complementarios | 2 % | 3279.82 | 65.60 |
|  |  | Costes directos |  |  | 3345.42 |
