# Fancoil mural, sistema de dos tubos

- Propiedad del archivo: CYPE INGENIEROS, S.A.
- Formato: FIEBDC-3/2002
- Divisa: EUR
- Costes indirectos: 3.00 %
- IVA: 21.00 %

## I Instalaciones

### IC Calefacción, refrigeración, climatización y A.C.S.

#### ICF Unidades no autónomas para climatización

**ICF060** Ud Fancoil mural, sistema de dos tubos.
Fancoil mural, Genia Fan SD 6-025 NW "SAUNIER DUVAL", potencia frigorífica a velocidad máxima 2,7 kW, potencia frigorífica sensible a velocidad máxima 2,15 kW (temperatura de bulbo húmedo del aire interior 19°C, temperatura de entrada del agua 7°C, salto térmico 5°C), potencia calorífica a velocidad máxima 2,94 kW (temperatura de bulbo seco del aire interior 20°C, temperatura de entrada del agua 50°C), de 3 velocidades, caudal de agua en refrigeración 0,48 m³/h, caudal de aire a velocidad máxima 492 m³/h, dimensiones 915x290x230 mm, peso 12,7 kg, con mando a distancia por infrarrojos. Totalmente montado, conexionado y puesto en marcha por la empresa instaladora para la comprobación de su correcto funcionamiento.
Incluye: Replanteo de la unidad. Colocación y fijación de la unidad. Conexionado con las redes de conducción de agua, eléctrica y de recogida de condensados. Puesta en marcha.
Criterio de medición de proyecto: Número de unidades previstas, según documentación gráfica de Proyecto.
Criterio de medición de obra: Se medirá el número de unidades realmente ejecutadas según especificaciones de Proyecto.

| Código | Ud | Descripción | Rendimiento | Precio | Importe |
|---|---|---|---|---|---|
| mt42fts200a | Ud | Fancoil mural, Genia Fan SD 6-025 NW "SAUNIER DUVAL", potencia frigorífica a velocidad máxima 2,7 kW, potencia frigorífica sensible a velocidad máxima 2,15 kW (temperatura de bulbo húmedo del aire interior 19°C, temperatura de entrada del agua 7°C, salto térmico 5°C), potencia calorífica a velocidad máxima 2,94 kW (temperatura de bulbo seco del aire interior 20°C, temperatura de entrada del agua 50°C), de 3 velocidades, caudal de agua en refrigeración 0,48 m³/h, caudal de aire a velocidad máxima 492 m³/h, dimensiones 915x290x230 mm, peso 12,7 kg, con mando a distancia por infrarrojos. (material) | 1.000 | 640.00 | 640.00 |
| mt37sve010b | Ud | Válvula de esfera de latón niquelado para roscar de 1/2". (material) | 2.000 | 4.95 | 9.90 |
| mo005 | h | Oficial 1ª instalador de climatización. (mano de obra) | 3.812 | 22.74 | 86.68 |
| mo104 | h | Ayudante instalador de climatización. (mano de obra) | 3.812 | 20.98 | 79.98 |
| % | % | Costes directos complementarios | 2 % | 816.56 | 16.33 |
|  |  | Costes directos |  |  | 832.89 |
