# Caldera a gas, doméstica, de condensación, mural, para calefacción

- Propiedad del archivo: CYPE INGENIEROS, S.A.
- Formato: FIEBDC-3/2002
- Divisa: EUR
- Costes indirectos: 3.00 %
- IVA: 21.00 %

## I Instalaciones

### IC Calefacción, refrigeración, climatización y A.C.S.

#### ICG Calderas a gas

**ICG231** Ud Caldera a gas, doméstica, de condensación, mural, para calefacción.
Caldera mural a gas N, con recuperación de calor por condensación de los productos de la combustión, para calefacción con sistema de combustión FlameFit, para uso interior, cámara de combustión estanca, encendido electrónico, sin llama piloto, preparada para funcionar con gas natural enriquecido con hidrógeno, Thema MiConnect AS 30-CS/1-C (N-ES) "SAUNIER DUVAL", potencia en calefacción (50/30°C) de 4,4 a 32,8 kW, potencia en calefacción (80/60°C) de 3,9 a 29,8 kW, rendimiento en calefacción (50/30°C) 107,2%, rendimiento en calefacción (80/60°C) 97%, eficiencia energética clase A, de 740x418x344 mm, con control modulante MiSet (SRT 380), vía cable, con pantalla táctil, programación de la producción de A.C.S. y de la calefacción, regulación de la temperatura de impulsión por curva de calefacción y sonda de temperatura exterior y control desde smartphone o tablet mediante aplicación para IOS (iPhone e iPad) y Android, placa de conexiones de la caldera y conducto para evacuación de humos. Regulación: sonda de captación de temperatura exterior vía cable. Totalmente montada, conexionada y probada.
Incluye: Replanteo. Presentación de los elementos. Montaje de la caldera y sus accesorios. Conexionado con las redes de conducción de agua, de gas, de salubridad y eléctrica, y con el conducto de evacuación de los productos de la combustión. Puesta en marcha.
Criterio de medición de proyecto: Número de unidades previstas, según documentación gráfica de Proyecto.
Criterio de medición de obra: Se medirá el número de unidades realmente ejecutadas según especificaciones de Proyecto.

| Código | Ud | Descripción | Rendimiento | Precio | Importe |
|---|---|---|---|---|---|
| mt38cmd126a | Ud | Caldera mural a gas N, con recuperación de calor por condensación de los productos de la combustión, para calefacción con sistema de combustión FlameFit, para uso interior, cámara de combustión estanca, encendido electrónico, sin llama piloto, preparada para funcionar con gas natural enriquecido con hidrógeno, Thema MiConnect AS 30-CS/1-C (N-ES) "SAUNIER DUVAL", potencia en calefacción (50/30°C) de 4,4 a 32,8 kW, potencia en calefacción (80/60°C) de 3,9 a 29,8 kW, rendimiento en calefacción (50/30°C) 107,2%, rendimiento en calefacción (80/60°C) 97%, eficiencia energética clase A, de 740x418x344 mm, con control modulante MiSet (SRT 380), vía cable, con pantalla táctil, programación de la producción de A.C.S. y de la calefacción, regulación de la temperatura de impulsión por curva de calefacción y sonda de temperatura exterior y control desde smartphone o tablet mediante aplicación para IOS (iPhone y iPad) y Android, placa de conexiones de la caldera y conducto para evacuación de humos. (material) | 1.000 | 3185.00 | 3185.00 |
| mt38cmd110c | Ud | Sonda de captación de temperatura exterior vía cable, "SAUNIER DUVAL". (material) | 1.000 | 60.00 | 60.00 |
| mt38www010 | Ud | Material auxiliar para instalaciones de calefacción. (material) | 1.000 | 1.68 | 1.68 |
| mo004 | h | Oficial 1ª calefactor. (mano de obra) | 3.267 | 22.74 | 74.29 |
| mo103 | h | Ayudante calefactor. (mano de obra) | 3.267 | 20.98 | 68.54 |
| % | % | Costes directos complementarios | 2 % | 3389.51 | 67.79 |
|  |  | Costes directos |  |  | 3457.30 |
