# Caldera a gas, colectiva, de condensación, mural

- Propiedad del archivo: CYPE INGENIEROS, S.A.
- Formato: FIEBDC-3/2002
- Divisa: EUR
- Costes indirectos: 3.00 %
- IVA: 21.00 %

## I Instalaciones

### IC Calefacción, refrigeración, climatización y A.C.S.

#### ICG Calderas a gas

**ICG238** Ud Caldera a gas, colectiva, de condensación, mural.
Caldera mural a gas N, con recuperación de calor por condensación de los productos de la combustión, para calefacción, para uso interior, cámara de combustión estanca, encendido electrónico, sin llama piloto, Thermomaster Condens AS 48 -A (H-ES) "SAUNIER DUVAL", potencia útil de calefacción 44 kW, de 720x440x405 mm, con intercambiador de calor de acero inoxidable y bomba de circulación de alta eficiencia. Totalmente montada, conexionada y probada.
Incluye: Replanteo. Presentación de los elementos. Montaje de la caldera y sus accesorios. Conexionado con las redes de conducción de agua, de gas, de salubridad y eléctrica, y con el conducto de evacuación de los productos de la combustión. Puesta en marcha.
Criterio de medición de proyecto: Número de unidades previstas, según documentación gráfica de Proyecto.
Criterio de medición de obra: Se medirá el número de unidades realmente ejecutadas según especificaciones de Proyecto.

| Código | Ud | Descripción | Rendimiento | Precio | Importe |
|---|---|---|---|---|---|
| mt38cmd092a | Ud | Caldera mural a gas N, con recuperación de calor por condensación de los productos de la combustión, para calefacción, para uso interior, cámara de combustión estanca, encendido electrónico, sin llama piloto, Thermomaster Condens AS 48 -A (H-ES) "SAUNIER DUVAL", potencia útil de calefacción 44 kW, de 720x440x405 mm, con intercambiador de calor de acero inoxidable y bomba de circulación de alta eficiencia. (material) | 1.000 | 3805.00 | 3805.00 |
| mt38www010 | Ud | Material auxiliar para instalaciones de calefacción. (material) | 1.000 | 1.68 | 1.68 |
| mo004 | h | Oficial 1ª calefactor. (mano de obra) | 4.404 | 22.74 | 100.15 |
| mo103 | h | Ayudante calefactor. (mano de obra) | 4.404 | 20.98 | 92.40 |
| % | % | Costes directos complementarios | 2 % | 3999.23 | 79.98 |
|  |  | Costes directos |  |  | 4079.21 |
