# Grupo hidráulico solar

- Propiedad del archivo: CYPE INGENIEROS, S.A.
- Formato: FIEBDC-3/2002
- Divisa: EUR
- Costes indirectos: 3.00 %
- IVA: 21.00 %

## I Instalaciones

### IC Calefacción, refrigeración, climatización y A.C.S.

#### ICS Sistemas de conducción de agua

**ICS051** Ud Grupo hidráulico solar.
Grupo hidráulico solar, GHS 70 "SAUNIER DUVAL", formado por intercambiador de placas de acero inoxidable AISI 316, con junta de nitrilo NBR, bastidor de acero al carbono, conexiones estándar, presión máxima de trabajo 6 bar y temperatura máxima de 100°C, bomba de circulación con tres velocidades para el circuito primario, bomba de circulación para el circuito secundario, cuadro de maniobra, central de regulación, sondas de temperatura, manómetro, termómetro, válvula de seguridad y termostato.
Incluye: Replanteo. Colocación. Conexionado. Comprobación de su correcto funcionamiento.
Criterio de medición de proyecto: Número de unidades previstas, según documentación gráfica de Proyecto.
Criterio de medición de obra: Se medirá el número de unidades realmente ejecutadas según especificaciones de Proyecto.

| Código | Ud | Descripción | Rendimiento | Precio | Importe |
|---|---|---|---|---|---|
| mt38css770b | Ud | Grupo hidráulico solar, GHS 70 "SAUNIER DUVAL", formado por intercambiador de placas de acero inoxidable AISI 316, con junta de nitrilo NBR, bastidor de acero al carbono, conexiones estándar, presión máxima de trabajo 6 bar y temperatura máxima de 100°C, bomba de circulación con tres velocidades para el circuito primario, bomba de circulación para el circuito secundario, cuadro de maniobra, central de regulación, sondas de temperatura, manómetro, termómetro, válvula de seguridad y termostato. (material) | 1.000 | 630.00 | 630.00 |
| mo004 | h | Oficial 1ª calefactor. (mano de obra) | 0.324 | 22.74 | 7.37 |
| mo103 | h | Ayudante calefactor. (mano de obra) | 0.324 | 20.98 | 6.80 |
| % | % | Costes directos complementarios | 2 % | 644.17 | 12.88 |
|  |  | Costes directos |  |  | 657.05 |
