# Acumulador para calefacción y climatización

- Propiedad del archivo: CYPE INGENIEROS, S.A.
- Formato: FIEBDC-3/2002
- Divisa: EUR
- Costes indirectos: 3.00 %
- IVA: 21.00 %

## I Instalaciones

### IC Calefacción, refrigeración, climatización y A.C.S.

#### ICS Sistemas de conducción de agua

**ICS065** Ud Acumulador para calefacción y climatización.
Desacoplador hidráulico, Genia MH 80 "SAUNIER DUVAL", de acero negro, 80 l, de 480 mm de diámetro y 749 mm de altura. Incluso válvulas de corte, elementos de montaje y accesorios necesarios para su correcto funcionamiento.
Incluye: Replanteo. Colocación. Conexionado. Comprobación de su correcto funcionamiento.
Criterio de medición de proyecto: Número de unidades previstas, según documentación gráfica de Proyecto.
Criterio de medición de obra: Se medirá el número de unidades realmente ejecutadas según especificaciones de Proyecto.

| Código | Ud | Descripción | Rendimiento | Precio | Importe |
|---|---|---|---|---|---|
| mt38css120s | Ud | Desacoplador hidráulico, Genia MH 80 "SAUNIER DUVAL", de acero negro, 80 l, de 480 mm de diámetro y 749 mm de altura. (material) | 1.000 | 1005.00 | 1005.00 |
| mt37sve010e | Ud | Válvula de esfera de latón niquelado para roscar de 1 1/4". (material) | 2.000 | 16.78 | 33.56 |
| mt38www010 | Ud | Material auxiliar para instalaciones de calefacción. (material) | 1.000 | 1.68 | 1.68 |
| mo004 | h | Oficial 1ª calefactor. (mano de obra) | 0.432 | 22.74 | 9.82 |
| mo103 | h | Ayudante calefactor. (mano de obra) | 0.432 | 20.98 | 9.06 |
| % | % | Costes directos complementarios | 2 % | 1059.12 | 21.18 |
|  |  | Costes directos |  |  | 1080.30 |
