# Separador hidráulico

- Propiedad del archivo: CYPE INGENIEROS, S.A.
- Formato: FIEBDC-3/2002
- Divisa: EUR
- Costes indirectos: 3.00 %
- IVA: 21.00 %

## I Instalaciones

### IC Calefacción, refrigeración, climatización y A.C.S.

#### ICS Sistemas de conducción de agua

**ICS120** Ud Separador hidráulico.
Desacoplador hidráulico, Set WH 95 "SAUNIER DUVAL", para un caudal máximo de 8400 l/h, de 750x157 mm, presión máxima de trabajo 3 bar, conexiones roscadas de 2" de diámetro, con vaina de inmersión, sonda de temperatura y aislamiento térmico.
Incluye: Replanteo. Colocación. Conexionado y comprobación de su correcto funcionamiento.
Criterio de medición de proyecto: Número de unidades previstas, según documentación gráfica de Proyecto.
Criterio de medición de obra: Se medirá el número de unidades realmente ejecutadas según especificaciones de Proyecto.

| Código | Ud | Descripción | Rendimiento | Precio | Importe |
|---|---|---|---|---|---|
| mt38ghs030d | Ud | Desacoplador hidráulico, Set WH 95 "SAUNIER DUVAL", para un caudal máximo de 8400 l/h, de 750x157 mm, presión máxima de trabajo 3 bar, conexiones roscadas de 2" de diámetro, con vaina de inmersión, sonda de temperatura y aislamiento térmico. (material) | 1.000 | 545.00 | 545.00 |
| mo011 | h | Oficial 1ª montador. (mano de obra) | 0.216 | 22.74 | 4.91 |
| mo080 | h | Ayudante montador. (mano de obra) | 0.216 | 21.02 | 4.54 |
| % | % | Costes directos complementarios | 2 % | 554.45 | 11.09 |
|  |  | Costes directos |  |  | 565.54 |
