# Interacumulador de intercambio simple, para producción de A.C.S

- Propiedad del archivo: CYPE INGENIEROS, S.A.
- Formato: FIEBDC-3/2002
- Divisa: EUR
- Costes indirectos: 3.00 %
- IVA: 21.00 %

## I Instalaciones

### IC Calefacción, refrigeración, climatización y A.C.S.

#### ICS Sistemas de conducción de agua

**ICS050** Ud Interacumulador de intercambio simple, para producción de A.C.S.
Interacumulador de acero vitrificado, FE 300/3 MR, con intercambiador de un serpentín, de suelo, 300 l, eficiencia energética clase B, altura 1775 mm, diámetro 660 mm, sonda de temperatura. Incluso válvulas de corte, elementos de montaje y accesorios necesarios para su correcto funcionamiento.
Incluye: Replanteo. Colocación. Conexionado. Comprobación de su correcto funcionamiento.
Criterio de medición de proyecto: Número de unidades previstas, según documentación gráfica de Proyecto.
Criterio de medición de obra: Se medirá el número de unidades realmente ejecutadas según especificaciones de Proyecto.

| Código | Ud | Descripción | Rendimiento | Precio | Importe |
|---|---|---|---|---|---|
| mt38css103b | Ud | Interacumulador de acero vitrificado, FE 300/3 MR, con intercambiador de un serpentín, de suelo, 300 l, eficiencia energética clase B, altura 1775 mm, diámetro 660 mm, sonda de temperatura. (material) | 1.000 | 1940.00 | 1940.00 |
| mt37svs010c | Ud | Válvula de seguridad, de latón, con rosca de 1/2" de diámetro, tarada a 6 bar de presión. (material) | 1.000 | 4.42 | 4.42 |
| mt38www011 | Ud | Material auxiliar para instalaciones de A.C.S. (material) | 1.000 | 1.45 | 1.45 |
| mo004 | h | Oficial 1ª calefactor. (mano de obra) | 0.811 | 22.74 | 18.44 |
| mo103 | h | Ayudante calefactor. (mano de obra) | 0.811 | 20.98 | 17.01 |
| % | % | Costes directos complementarios | 2 % | 1981.32 | 39.63 |
|  |  | Costes directos |  |  | 2020.95 |
