# Interacumulador de intercambio doble, para producción de A.C.S

- Propiedad del archivo: CYPE INGENIEROS, S.A.
- Formato: FIEBDC-3/2002
- Divisa: EUR
- Costes indirectos: 3.00 %
- IVA: 21.00 %

## I Instalaciones

### IC Calefacción, refrigeración, climatización y A.C.S.

#### ICS Sistemas de conducción de agua

**ICS055** Ud Interacumulador de intercambio doble, para producción de A.C.S.
Interacumulador de acero vitrificado, FES 300/3 MR "SAUNIER DUVAL", de dos serpentines, de suelo, 300 l, eficiencia energética clase B, con grupo de seguridad con válvula tarada a 10 bar, sonda de temperatura. Incluso válvulas de corte, elementos de montaje y accesorios necesarios para su correcto funcionamiento.
Incluye: Replanteo. Colocación. Conexionado. Comprobación de su correcto funcionamiento.
Criterio de medición de proyecto: Número de unidades previstas, según documentación gráfica de Proyecto.
Criterio de medición de obra: Se medirá el número de unidades realmente ejecutadas según especificaciones de Proyecto.

| Código | Ud | Descripción | Rendimiento | Precio | Importe |
|---|---|---|---|---|---|
| mt38css104bb | Ud | Interacumulador de acero vitrificado, FES 300/3 MR "SAUNIER DUVAL", de dos serpentines, de suelo, 300 l, eficiencia energética clase B, con grupo de seguridad con válvula tarada a 10 bar, sonda de temperatura. (material) | 1.000 | 2165.00 | 2165.00 |
| mt37sve010d | Ud | Válvula de esfera de latón niquelado para roscar de 1". (material) | 6.000 | 12.15 | 72.90 |
| mt38www011 | Ud | Material auxiliar para instalaciones de A.C.S. (material) | 1.000 | 1.45 | 1.45 |
| mo004 | h | Oficial 1ª calefactor. (mano de obra) | 1.406 | 22.74 | 31.97 |
| mo103 | h | Ayudante calefactor. (mano de obra) | 1.406 | 20.98 | 29.50 |
| % | % | Costes directos complementarios | 2 % | 2300.82 | 46.02 |
|  |  | Costes directos |  |  | 2346.84 |
