# Unidad aire-agua, bomba de calor aerotérmica, para calefacción y refrigeración

- Propiedad del archivo: CYPE INGENIEROS, S.A.
- Formato: FIEBDC-3/2002
- Divisa: EUR
- Costes indirectos: 3.00 %
- IVA: 21.00 %

## I Instalaciones

### IC Calefacción, refrigeración, climatización y A.C.S.

#### ICV Unidades centralizadas para calefacción, refrigeración, climatización y A.C.S.

**ICV040** Ud Unidad aire-agua, bomba de calor aerotérmica, para calefacción y refrigeración.
Bomba de calor aerotérmica, aire-agua, para calefacción y refrigeración, Genia Air Max 4 "SAUNIER DUVAL", formada por bomba de calor reversible HA 4-6 O B3 230V, potencia calorífica nominal de 5,5 kW (temperatura húmeda de entrada del aire: 7°C, temperatura de salida del agua: 35°C, salto térmico: 5°C), potencia frigorífica nominal de 5 kW (temperatura de entrada del aire: 35°C, temperatura de salida del agua: 18°C, salto térmico: 5°C), EER 3,37, COP 4,8 (clase A+++), potencia sonora de 51 dBA, de 765x450x1100 mm, para gas R-290, alimentación monofásica a 230 V, comunicación a dos hilos a través del protocolo Ebus, y centralita de control MiPro Sense Radio (SRC 720f), vía radio, con control desde smartphone o tablet mediante aplicación para IOS (iPhone e iPad) y Android, regulación de la temperatura de impulsión por curva de calefacción y sonda de temperatura exterior, posibilidad de gestión de una instalación con varios generadores de energía y varios circuitos o zonas de calefacción con módulos adicionales y programación de la climatización mediante esquemas predefinidos utilizando un asistente de configuración, kit de amortiguadores antivibración de suelo, para la unidad exterior. Totalmente montada, conexionada y puesta en marcha por la empresa instaladora para la comprobación de su correcto funcionamiento.
Incluye: Replanteo de la unidad. Colocación y fijación de la unidad y sus accesorios. Conexionado con las redes de conducción de agua, eléctrica y de recogida de condensados. Puesta en marcha.
Criterio de medición de proyecto: Número de unidades previstas, según documentación gráfica de Proyecto.
Criterio de medición de obra: Se medirá el número de unidades realmente ejecutadas según especificaciones de Proyecto.

| Código | Ud | Descripción | Rendimiento | Precio | Importe |
|---|---|---|---|---|---|
| mt42bcs001aa | Ud | Bomba de calor aerotérmica, aire-agua, para calefacción y refrigeración, Genia Air Max 4 "SAUNIER DUVAL", formada por bomba de calor reversible HA 4-6 O B3 230V, potencia calorífica nominal de 5,5 kW (temperatura húmeda de entrada del aire: 7°C, temperatura de salida del agua: 35°C, salto térmico: 5°C), potencia frigorífica nominal de 5 kW (temperatura de entrada del aire: 35°C, temperatura de salida del agua: 18°C, salto térmico: 5°C), EER 3,37, COP 4,8 (clase A+++), potencia sonora de 51 dBA, de 765x450x1100 mm, para gas R-290, alimentación monofásica a 230 V, comunicación a dos hilos a través del protocolo Ebus, y centralita de control MiPro Sense Radio (SRC 720f), vía radio, con control desde smartphone o tablet mediante aplicación para IOS (iPhone y iPad) y Android, regulación de la temperatura de impulsión por curva de calefacción y sonda de temperatura exterior, posibilidad de gestión de una instalación con varios generadores de energía y varios circuitos o zonas de calefacción con módulos adicionales y programación de la climatización mediante esquemas predefinidos utilizando un asistente de configuración. (material) | 1.000 | 7915.00 | 7915.00 |
| mt37www050e | Ud | Manguito antivibración, de goma, con rosca de 1 1/4", para una presión máxima de trabajo de 10 bar. (material) | 2.000 | 37.17 | 74.34 |
| mt42www050 | Ud | Termómetro bimetálico, diámetro de esfera de 100 mm, con toma vertical, con vaina de 1/2", escala de temperatura de 0 a 120°C. (material) | 2.000 | 54.70 | 109.40 |
| mt37sve010d | Ud | Válvula de esfera de latón niquelado para roscar de 1". (material) | 2.000 | 12.15 | 24.30 |
| mt42bcs005a | Ud | Kit de amortiguadores antivibración de suelo, "SAUNIER DUVAL". (material) | 1.000 | 120.00 | 120.00 |
| mo005 | h | Oficial 1ª instalador de climatización. (mano de obra) | 7.187 | 22.74 | 163.43 |
| mo104 | h | Ayudante instalador de climatización. (mano de obra) | 7.187 | 20.98 | 150.78 |
| % | % | Costes directos complementarios | 2 % | 8557.25 | 171.15 |
|  |  | Costes directos |  |  | 8728.40 |
