# Equipo de aire acondicionado con unidad interior con distribución por conducto rectangular, sistema aire-aire split 1x1

- Propiedad del archivo: CYPE Ingenieros S.A.
- Formato: FIEBDC-3/2016
- Programa: Generador de precios de la construcción. CYPE Ingenieros, S.A.
- Fecha: 03/10/2024
- Divisa: EUR
- Costes indirectos: 3 %
- IVA: 21 %

## I Instalaciones

### IC Calefacción, refrigeración, climatización y A.C.S.

#### ICN Unidades autónomas de climatización

**ICN040** Ud Equipo de aire acondicionado con unidad interior con distribución por conducto rectangular, sistema aire-aire split 1x1.
Equipo de aire acondicionado, sistema aire-aire split 1x1, para gas R-32, bomba de calor, alimentación monofásica (230V/50Hz), VivAir SDH 19-050 IDN "SAUNIER DUVAL", potencia frigorífica nominal 5 kW, potencia frigorífica mínima/máxima: 1,5/5,5 kW, SEER 6,1 (clase A++), potencia calorífica nominal 5,5 kW, potencia calorífica mínima/máxima: 1,5/6 kW, SCOP 4 (clase A+), formado por una unidad interior de techo con distribución por conducto rectangular de baja silueta SDH 19-050 IDNI, presión sonora mínima/máxima: 36/43 dBA, dimensiones 200x1000x450 mm, peso 26 kg, con filtro purificador del aire y contacto para encendido y apagado de forma remota, mando a distancia por cable, con programación diaria, y una unidad exterior SDH 19-050 IKDNO, con compresor rotativo tipo Inverter DC, ventilador modulante, control de condensación y válvula de expansión electrónica, presión sonora 53 dBA, dimensiones 596x818x302 mm, peso 39 kg, diámetro de conexión de la tubería de gas 1/2", diámetro de conexión de la tubería de líquido 1/4", con amortiguadores de muelles, soportes y fijaciones de las unidades interior y exterior, tubería de desagüe con sifón, conexión frigorífica entre unidades, conexión eléctrica entre unidades, sujeción y protección mecánica de los tendidos de líneas con ocultación bajo canaleta registrable en zonas vistas. Accesorios: caja para empotrar, SDH19KD-EB. Incluso elementos antivibratorios de suelo para apoyo de la unidad exterior y elementos para suspensión del techo para la unidad interior.
Criterio de valoración económica: El precio no incluye la canalización ni el cableado eléctrico de alimentación.
Incluye: Replanteo de las unidades. Colocación y fijación de la unidad interior. Colocación y fijación de la unidad exterior. Conexión a las líneas frigoríficas. Conexión a la red eléctrica. Conexión a la red de desagüe. Puesta en marcha.
Criterio de medición de proyecto: Número de unidades previstas, según documentación gráfica de Proyecto.
Criterio de medición de obra: Se medirá el número de unidades realmente ejecutadas según especificaciones de Proyecto.

| Código | Ud | Descripción | Rendimiento | Precio | Importe |
|---|---|---|---|---|---|
| mt42sau061a | Ud | Equipo de aire acondicionado, sistema aire-aire split 1x1, para gas R-32, bomba de calor, alimentación monofásica (230V/50Hz), VivAir SDH 19-050 IDN "SAUNIER DUVAL", potencia frigorífica nominal 5 kW, potencia frigorífica mínima/máxima: 1,5/5,5 kW, SEER 6,1 (clase A++), potencia calorífica nominal 5,5 kW, potencia calorífica mínima/máxima: 1,5/6 kW, SCOP 4 (clase A+), formado por una unidad interior de techo con distribución por conducto rectangular de baja silueta SDH 19-050 IDNI, presión sonora mínima/máxima: 36/43 dBA, dimensiones 200x1000x450 mm, peso 26 kg, con filtro purificador del aire y contacto para encendido y apagado de forma remota, mando a distancia por cable, con programación diaria, y una unidad exterior SDH 19-050 IKDNO, con compresor rotativo tipo Inverter DC, ventilador modulante, control de condensación y válvula de expansión electrónica, presión sonora 53 dBA, dimensiones 596x818x302 mm, peso 39 kg, diámetro de conexión de la tubería de gas 1/2", diámetro de conexión de la tubería de líquido 1/4", con amortiguadores de muelles, soportes y fijaciones de las unidades interior y exterior, tubería de desagüe con sifón, conexión frigorífica entre unidades, conexión eléctrica entre unidades, sujeción y protección mecánica de los tendidos de líneas con ocultación bajo canaleta registrable en zonas vistas. (material) | 1 | 2035 | 2035.000 |
| mt42sau120a | Ud | Caja para empotrar, SDH19KD-EB "SAUNIER DUVAL", para control individual por cable SDH19KD-CR. (material) | 1 | 20 | 20.000 |
| mt42www090 | Ud | Kit de soportes para suspensión del techo, formado por cuatro varillas roscadas de acero galvanizado, con sus tacos, tuercas y arandelas correspondientes. (material) | 1 | 22 | 22.000 |
| mt42www080 | Ud | Kit de amortiguadores antivibración de suelo, formado por cuatro amortiguadores de caucho, con sus tornillos, tuercas y arandelas correspondientes. (material) | 1 | 8 | 8.000 |
| mo005 | h | Oficial 1ª instalador de climatización. (mano de obra) | 2.147 | 22.74 | 48.823 |
| mo104 | h | Ayudante instalador de climatización. (mano de obra) | 2.147 | 20.98 | 45.044 |
| % | % | Costes directos complementarios | 2 % | 2178.867 | 43.577 |
|  |  | Costes directos |  |  | 2222.444 |
