# Grupo hidráulico solar

- Propiedad del archivo: CYPE Ingenieros S.A.
- Formato: FIEBDC-3/2016
- Programa: Generador de precios de la construcción. CYPE Ingenieros, S.A.
- Fecha: 03/07/2024
- Divisa: EUR
- Costes indirectos: 3 %
- IVA: 21 %

## I Instalaciones

### IC Calefacción, refrigeración, climatización y A.C.S.

#### ICS Sistemas de conducción de agua

**ICS051** Ud Grupo hidráulico solar.
Grupo hidráulico solar, formado por intercambiador de placas, potencia aproximada 10 kW, y bomba de circulación para el circuito secundario, de 290x373,5x216,5 mm.
Incluye: Replanteo. Colocación. Conexionado. Comprobación de su correcto funcionamiento.
Criterio de medición de proyecto: Número de unidades previstas, según documentación gráfica de Proyecto.
Criterio de medición de obra: Se medirá el número de unidades realmente ejecutadas según especificaciones de Proyecto.

| Código | Ud | Descripción | Rendimiento | Precio | Importe |
|---|---|---|---|---|---|
| mt38csj323a | Ud | Grupo hidráulico solar, formado por intercambiador de placas, potencia aproximada 10 kW, y bomba de circulación para el circuito secundario, de 290x373,5x216,5 mm. (material) | 1 | 755.63 | 755.630 |
| mo004 | h | Oficial 1ª calefactor. (mano de obra) | 0.324 | 22.74 | 7.368 |
| mo103 | h | Ayudante calefactor. (mano de obra) | 0.324 | 20.98 | 6.798 |
| % | % | Costes directos complementarios | 2 % | 769.796 | 15.396 |
|  |  | Costes directos |  |  | 785.192 |

## Recursos

**mt38csj323a** Ud Grupo hidráulico solar
Datos técnicos: Coste energético 1.472 MJ; Emisión de CO2 2.317 kg
Residuos:
- embalaje: re150101 Envases de papel y cartón. (componente de residuo); rendimiento 2.726 kg; Código LER 15 01 01; Masa del elemento 1 kg; Volumen 0.001333 m3
