# Acumulador para A.C.S

- Propiedad del archivo: CYPE Ingenieros S.A.
- Formato: FIEBDC-3/2016
- Programa: Generador de precios de la construcción. CYPE Ingenieros, S.A.
- Fecha: 03/07/2024
- Divisa: EUR
- Costes indirectos: 3 %
- IVA: 21 %

## I Instalaciones

### IC Calefacción, refrigeración, climatización y A.C.S.

#### ICS Sistemas de conducción de agua

**ICS060** Ud Acumulador para A.C.S.
Acumulador para producción de A.C.S., de 8000 l de capacidad, 1910 mm de diámetro y 3987 mm de altura, presión máxima de trabajo 8 bar, formado por cuba de acero con revestimiento epoxídico, aislamiento térmico de espuma de poliuretano libre de CFC, boca lateral DN 400, revestimiento externo de poliéster y ánodo de magnesio, temperatura máxima de trabajo 90°C. Incluso válvulas de corte, elementos de montaje y accesorios necesarios para su correcto funcionamiento.
Incluye: Replanteo. Colocación. Conexionado. Comprobación de su correcto funcionamiento.
Criterio de medición de proyecto: Número de unidades previstas, según documentación gráfica de Proyecto.
Criterio de medición de obra: Se medirá el número de unidades realmente ejecutadas según especificaciones de Proyecto.

| Código | Ud | Descripción | Rendimiento | Precio | Importe |
|---|---|---|---|---|---|
| mt38the300k | Ud | Acumulador para producción de A.C.S., de 8000 l de capacidad, 1910 mm de diámetro y 3987 mm de altura, presión máxima de trabajo 8 bar, formado por cuba de acero con revestimiento epoxídico, aislamiento térmico de espuma de poliuretano libre de CFC, boca lateral DN 400, revestimiento externo de poliéster y ánodo de magnesio, temperatura máxima de trabajo 90°C. (material) | 1 | 20165.93 | 20165.930 |
| mt37sve010i | Ud | Válvula de esfera de latón niquelado para roscar de 3". (material) | 4 | 114.34 | 457.360 |
| mt38www011 | Ud | Material auxiliar para instalaciones de A.C.S. (material) | 1 | 1.45 | 1.450 |
| mo004 | h | Oficial 1ª calefactor. (mano de obra) | 3.244 | 22.74 | 73.769 |
| mo103 | h | Ayudante calefactor. (mano de obra) | 3.244 | 20.98 | 68.059 |
| % | % | Costes directos complementarios | 2 % | 20766.568 | 415.331 |
|  |  | Costes directos |  |  | 21181.899 |

## Recursos

**mt37sve010i** Ud Válvula de esfera de latón niquelado para roscar de 3"
Datos técnicos: Coste energético 3865.440 MJ; Emisión de CO2 259.662 kg
Residuos:
- embalaje: re150101 Envases de papel y cartón. (componente de residuo); rendimiento 0.073 kg; Código LER 15 01 01; Masa del elemento 1 kg; Volumen 0.001333 m3
