# Acumulador para calefacción y climatización

- Propiedad del archivo: CYPE Ingenieros S.A.
- Formato: FIEBDC-3/2016
- Programa: Generador de precios de la construcción. CYPE Ingenieros, S.A.
- Fecha: 03/07/2024
- Divisa: EUR
- Costes indirectos: 3 %
- IVA: 21 %

## I Instalaciones

### IC Calefacción, refrigeración, climatización y A.C.S.

#### ICS Sistemas de conducción de agua

**ICS065** Ud Acumulador para calefacción y climatización.
Acumulador de acero negro, BDLN 370 "SAUNIER DUVAL", de suelo, 370 l, eficiencia energética clase C, altura 1725 mm, diámetro 620 mm, aislamiento de 50 mm de espesor con poliuretano de alta densidad, libre de CFC. Incluso válvulas de corte, elementos de montaje y accesorios necesarios para su correcto funcionamiento.
Incluye: Replanteo. Colocación. Conexionado. Comprobación de su correcto funcionamiento.
Criterio de medición de proyecto: Número de unidades previstas, según documentación gráfica de Proyecto.
Criterio de medición de obra: Se medirá el número de unidades realmente ejecutadas según especificaciones de Proyecto.

| Código | Ud | Descripción | Rendimiento | Precio | Importe |
|---|---|---|---|---|---|
| mt38css112d | Ud | Acumulador de acero negro, BDLN 370 "SAUNIER DUVAL", de suelo, 370 l, eficiencia energética clase C, altura 1725 mm, diámetro 620 mm, aislamiento de 50 mm de espesor con poliuretano de alta densidad, libre de CFC. (material) | 1 | 1500 | 1500.000 |
| mt37sve010d | Ud | Válvula de esfera de latón niquelado para roscar de 1". (material) | 4 | 12.15 | 48.600 |
| mt38www010 | Ud | Material auxiliar para instalaciones de calefacción. (material) | 1 | 1.68 | 1.680 |
| mo004 | h | Oficial 1ª calefactor. (mano de obra) | 0.906 | 22.74 | 20.602 |
| mo103 | h | Ayudante calefactor. (mano de obra) | 0.906 | 20.98 | 19.008 |
| % | % | Costes directos complementarios | 2 % | 1589.890 | 31.798 |
|  |  | Costes directos |  |  | 1621.688 |

## Recursos

**mt38css112d** Ud Acumulador de acero negro
Datos técnicos: Coste energético 2071.879 MJ; Emisión de CO2 84.178 kg
Residuos:
- embalaje: re150101 Envases de papel y cartón. (componente de residuo); rendimiento 2.216 kg; Código LER 15 01 01; Masa del elemento 1 kg; Volumen 0.001333 m3
- embalaje: re170201 Madera. (componente de residuo); rendimiento 0.611 kg; Código LER 17 02 01; Masa del elemento 1 kg; Volumen 0.000909 m3

**mt37sve010d** Ud Válvula de esfera de latón niquelado para roscar de 1"
Datos técnicos: Coste energético 843.399 MJ; Emisión de CO2 56.701 kg
Residuos:
- embalaje: re150101 Envases de papel y cartón; rendimiento 0.072 kg
