# Interacumulador de intercambio doble, para producción de A.C.S

- Propiedad del archivo: CYPE Ingenieros S.A.
- Formato: FIEBDC-3/2016
- Programa: Generador de precios de la construcción. CYPE Ingenieros, S.A.
- Fecha: 03/07/2024
- Divisa: EUR
- Costes indirectos: 3 %
- IVA: 21 %

## I Instalaciones

### IC Calefacción, refrigeración, climatización y A.C.S.

#### ICS Sistemas de conducción de agua

**ICS055** Ud Interacumulador de intercambio doble, para producción de A.C.S.
Interacumulador de acero vitrificado, FES 300/3 MR "SAUNIER DUVAL", de dos serpentines, de suelo, 300 l, eficiencia energética clase B, con grupo de seguridad con válvula tarada a 10 bar, sonda de temperatura. Incluso válvulas de corte, elementos de montaje y accesorios necesarios para su correcto funcionamiento.
Incluye: Replanteo. Colocación. Conexionado. Comprobación de su correcto funcionamiento.
Criterio de medición de proyecto: Número de unidades previstas, según documentación gráfica de Proyecto.
Criterio de medición de obra: Se medirá el número de unidades realmente ejecutadas según especificaciones de Proyecto.

| Código | Ud | Descripción | Rendimiento | Precio | Importe |
|---|---|---|---|---|---|
| mt38css104bb | Ud | Interacumulador de acero vitrificado, FES 300/3 MR "SAUNIER DUVAL", de dos serpentines, de suelo, 300 l, eficiencia energética clase B, con grupo de seguridad con válvula tarada a 10 bar, sonda de temperatura. (material) | 1 | 2165 | 2165.000 |
| mt37sve010d | Ud | Válvula de esfera de latón niquelado para roscar de 1". (material) | 6 | 12.15 | 72.900 |
| mt38www011 | Ud | Material auxiliar para instalaciones de A.C.S. (material) | 1 | 1.45 | 1.450 |
| mo004 | h | Oficial 1ª calefactor. (mano de obra) | 1.406 | 22.74 | 31.972 |
| mo103 | h | Ayudante calefactor. (mano de obra) | 1.406 | 20.98 | 29.498 |
| % | % | Costes directos complementarios | 2 % | 2300.820 | 46.016 |
|  |  | Costes directos |  |  | 2346.836 |

## Recursos

**mt38css104bb** Ud Interacumulador de acero vitrificado
Datos técnicos: Coste energético 3850.073 MJ; Emisión de CO2 158.808 kg
Residuos:
- embalaje: re150101 Envases de papel y cartón. (componente de residuo); rendimiento 2.293 kg; Código LER 15 01 01; Masa del elemento 1 kg; Volumen 0.001333 m3
- embalaje: re170201 Madera. (componente de residuo); rendimiento 0.621 kg; Código LER 17 02 01; Masa del elemento 1 kg; Volumen 0.000909 m3

**mt37sve010d** Ud Válvula de esfera de latón niquelado para roscar de 1"
Datos técnicos: Coste energético 843.399 MJ; Emisión de CO2 56.701 kg
Residuos:
- embalaje: re150101 Envases de papel y cartón; rendimiento 0.072 kg
