# Grupo hidráulico con resistencia eléctrica para calefacción

- Propiedad del archivo: CYPE Ingenieros S.A.
- Formato: FIEBDC-3/2016
- Programa: Generador de precios de la construcción. CYPE Ingenieros, S.A.
- Fecha: 26/06/2025
- Divisa: EUR
- Costes indirectos: 3 %
- IVA: 21 %

## I Instalaciones

### IC Calefacción, refrigeración, climatización y A.C.S.

#### ICS Sistemas de conducción de agua

**ICS111** Ud Grupo hidráulico con resistencia eléctrica para calefacción.
Módulo hidráulico mural, con resistencia eléctrica para calefacción, modelo Genia Heater "SAUNIER DUVAL", alimentación a 230V/50 Hz, etapas de potencia de 2, 4 y 6 kW, intensidad máxima 30 A, de 500x280x250 mm, con sonda de temperatura.
Incluye: Replanteo. Colocación de los componentes del grupo. Conexionado y comprobación de su correcto funcionamiento.
Criterio de medición de proyecto: Número de unidades previstas, según documentación gráfica de Proyecto.
Criterio de medición de obra: Se medirá el número de unidades realmente ejecutadas según especificaciones de Proyecto.

| Código | Ud | Descripción | Rendimiento | Precio | Importe |
|---|---|---|---|---|---|
| mt38ghs020b | Ud | Módulo hidráulico mural, con resistencia eléctrica para calefacción, modelo Genia Heater "SAUNIER DUVAL", alimentación a 230V/50 Hz, etapas de potencia de 2, 4 y 6 kW, intensidad máxima 30 A, de 500x280x250 mm, con sonda de temperatura. (material) | 1 | 975 | 975.000 |
| mo011 | h | Oficial 1ª montador. (mano de obra) | 0.324 | 23.74 | 7.692 |
| mo080 | h | Ayudante montador. (mano de obra) | 0.324 | 21.94 | 7.109 |
| % | % | Costes directos complementarios | 2 % | 989.801 | 19.796 |
|  |  | Costes directos |  |  | 1009.597 |
