# Incorporación de captador solar térmico para instalación colectiva, integrado en cubierta inclinada

- Propiedad del archivo: CYPE Ingenieros S.A.
- Formato: FIEBDC-3/2016
- Programa: Generador de precios de la construcción. CYPE Ingenieros, S.A.
- Fecha: 30/10/2025
- Divisa: EUR
- Costes indirectos: 3 %
- IVA: 21 %

## Z Rehabilitación energética

### ZC Calefacción, climatización y A.C.S.

#### ZCB Captación solar

**ZCB012** Ud Incorporación de captador solar térmico para instalación colectiva, integrado en cubierta inclinada.
Rehabilitación energética de edificio mediante la incorporación de captador solar térmico formado por batería de 2 módulos, compuesto cada uno de ellos de un captador solar térmico plano, modelo Helioconcept SRV 2.3/2 "SAUNIER DUVAL", con panel de montaje de 1233x2033x80 mm, superficie útil 2,35 m², rendimiento óptico 0,787, coeficiente de pérdidas primario 3,783 W/m²K y coeficiente de pérdidas secundario 0,016 W/m²K², compuesto de marco de aluminio, acabado pintado, absorbedor de cobre con tratamiento altamente selectivo, aislamiento térmico de lana mineral y cubierta protectora de vidrio de seguridad, colocados sobre estructura soporte para cubierta inclinada, interacumulador de acero vitrificado, FE 300/3 MR, con intercambiador de un serpentín, de suelo, 300 l, eficiencia energética clase B, altura 1775 mm, diámetro 660 mm, sonda de temperatura, vaso de expansión, capacidad 25 l, "SAUNIER DUVAL", especial para aplicaciones de energía solar térmica y grupo hidráulico solar, formado por bomba de circulación con variador de frecuencia y centralita electrónica con 3 sondas de temperatura (Pt100) con vainas, 2 salidas de relé, pantalla digital para consulta de las temperaturas del captador solar y del depósito y de la ganancia solar, protección antihielo, registros de las temperaturas máxima y mínima del captador solar y de los tanques de almacenaje, sensores conectables para facilitar su instalación y función inteligente para calentamiento de piscinas o A.C.S., caudalímetro, válvula de seguridad, manómetro, válvulas de llenado y vaciado, tubos flexibles con aislamiento y carcasa para aislamiento térmico. Incluso accesorios de montaje y fijación, conjunto de conexiones hidráulicas entre captadores solares térmicos, líquido de relleno para captador solar térmico, válvula de seguridad, purgador, válvulas de corte y demás accesorios, válvulas de corte, elementos de montaje y accesorios necesarios para su correcto funcionamiento, manómetro y elementos de montaje y conexión necesarios para su correcto funcionamiento.
Incluye: Replanteo del conjunto. Colocación de la estructura soporte. Colocación y fijación de los paneles sobre la estructura soporte. Conexionado con la red de conducción de agua. Llenado del circuito. Replanteo. Colocación. Conexionado. Comprobación de su correcto funcionamiento. Replanteo. Colocación. Conexión a la red de distribución. Comprobación de su correcto funcionamiento. Replanteo. Colocación. Conexionado. Comprobación de su correcto funcionamiento. Comprobación de su correcto funcionamiento.
Criterio de medición de proyecto: Número de unidades previstas, según documentación gráfica de Proyecto.
Criterio de medición de obra: Se medirá el número de unidades realmente ejecutadas según especificaciones de Proyecto.

| Código | Ud | Descripción | Rendimiento | Precio | Importe |
|---|---|---|---|---|---|
| mt38css502a | Ud | Captador solar térmico plano, modelo Helioconcept SRV 2.3/2 "SAUNIER DUVAL", con panel de montaje de 1233x2033x80 mm, superficie útil 2,35 m², rendimiento óptico 0,787, coeficiente de pérdidas primario 3,783 W/m²K y coeficiente de pérdidas secundario 0,016 W/m²K², compuesto de marco de aluminio, acabado pintado, absorbedor de cobre con tratamiento altamente selectivo, aislamiento térmico de lana mineral y cubierta protectora de vidrio de seguridad. (material) | 2 | 970 | 1940.000 |
| mt38css552b | Ud | Bastidor de captador solar térmico, para 2 paneles, integrados en tejado de 22° a 75° de inclinación, "SAUNIER DUVAL". (material) | 1 | 1185 | 1185.000 |
| mt38css560 | Ud | Kit hidráulico de entrada y salida para batería de captadores solares térmicos, "SAUNIER DUVAL". (material) | 1 | 70 | 70.000 |
| mt38css562 | Ud | Kit hidráulico de unión entre captadores solares sobre cubierta inclinada, "SAUNIER DUVAL". (material) | 1 | 55 | 55.000 |
| mt38css580 | Ud | Purgador automático para captadores solares térmicos, "SAUNIER DUVAL". (material) | 1 | 85 | 85.000 |
| mt38css728 | Ud | Válvula de seguridad, para una temperatura máxima de 99°C, "SAUNIER DUVAL". (material) | 1 | 40 | 40.000 |
| mt38css300 | Ud | Bidón de 10 l de solución agua-glicol para relleno de captador solar térmico, "SAUNIER DUVAL". (material) | 0.37 | 65 | 24.050 |
| mt37sve010d | Ud | Válvula de esfera de latón niquelado para roscar de 1". (material) | 2 | 12.15 | 24.300 |
| mt38css103b | Ud | Interacumulador de acero vitrificado, FE 300/3 MR, con intercambiador de un serpentín, de suelo, 300 l, eficiencia energética clase B, altura 1775 mm, diámetro 660 mm, sonda de temperatura. (material) | 1 | 2080 | 2080.000 |
| mt37svs010c | Ud | Válvula de seguridad, de latón, con rosca de 1/2" de diámetro, tarada a 6 bar de presión. (material) | 1 | 4.42 | 4.420 |
| mt38css700c | Ud | Vaso de expansión, capacidad 25 l, "SAUNIER DUVAL", especial para aplicaciones de energía solar térmica. (material) | 1 | 175 | 175.000 |
| mt38vex015 | Ud | Conexión para vasos de expansión, formada por soportes y latiguillos de conexión. (material) | 1 | 61.75 | 61.750 |
| mt42www040 | Ud | Manómetro con baño de glicerina y diámetro de esfera de 100 mm, con toma vertical, para montaje roscado de 1/2", escala de presión de 0 a 5 bar. (material) | 1 | 43.29 | 43.290 |
| mt38cst070b | Ud | Grupo hidráulico solar, formado por bomba de circulación con variador de frecuencia y centralita electrónica con 3 sondas de temperatura (Pt100) con vainas, 2 salidas de relé, pantalla digital para consulta de las temperaturas del captador solar y del depósito y de la ganancia solar, protección antihielo, registros de las temperaturas máxima y mínima del captador solar y de los tanques de almacenaje, sensores conectables para facilitar su instalación y función inteligente para calentamiento de piscinas o A.C.S., caudalímetro, válvula de seguridad, manómetro, válvulas de llenado y vaciado, tubos flexibles con aislamiento y carcasa para aislamiento térmico. (material) | 1 | 1014 | 1014.000 |
| mt38www011 | Ud | Material auxiliar para instalaciones de A.C.S. (material) | 1 | 1.45 | 1.450 |
| mo009 | h | Oficial 1ª instalador de captadores solares. (mano de obra) | 5.406 | 23.74 | 128.338 |
| mo108 | h | Ayudante instalador de captadores solares. (mano de obra) | 5.406 | 21.9 | 118.391 |
| mo004 | h | Oficial 1ª calefactor. (mano de obra) | 2 | 23.74 | 47.480 |
| mo103 | h | Ayudante calefactor. (mano de obra) | 2 | 21.9 | 43.800 |
| % | % | Costes directos complementarios | 2 % | 7141.269 | 142.825 |
|  |  | Costes directos |  |  | 7284.094 |

## Recursos

**mt38css502a** Ud Captador solar térmico plano
Datos técnicos: Coste energético 1428.953 MJ; Emisión de CO2 73.917 kg
Residuos:
- embalaje: re150101 Envases de papel y cartón. (componente de residuo); rendimiento 2.74 kg; Código LER 15 01 01; Masa del elemento 1 kg; Volumen 0.001333 m3

**mt38css728** Ud Válvula de seguridad, para una temperatura máxima de 99°C, "SAUNIER DUVAL"
Datos técnicos: Coste energético 511.326 MJ; Emisión de CO2 34.399 kg
Residuos:
- embalaje: re150101 Envases de papel y cartón; rendimiento 0.072 kg

**mt37sve010d** Ud Válvula de esfera de latón niquelado para roscar de 1"
Datos técnicos: Coste energético 843.399 MJ; Emisión de CO2 56.701 kg
Residuos:
- embalaje: re150101 Envases de papel y cartón; rendimiento 0.072 kg

**mt38css103b** Ud Interacumulador de acero vitrificado
Datos técnicos: Coste energético 4098.415 MJ; Emisión de CO2 162.326 kg
Residuos:
- embalaje: re150101 Envases de papel y cartón; rendimiento 2.283 kg
- embalaje: re170201 Madera. (componente de residuo); rendimiento 0.619 kg; Código LER 17 02 01; Masa del elemento 1 kg; Volumen 0.000909 m3

**mt37svs010c** Ud Válvula de seguridad, de latón, con rosca de 1/2" de diámetro, tarada a 6 bar de presión
Datos técnicos: Coste energético 511.326 MJ; Emisión de CO2 34.399 kg
Residuos:
- embalaje: re150101 Envases de papel y cartón; rendimiento 0.072 kg

**mt38css700c** Ud Vaso de expansión, capacidad 25 l, "SAUNIER DUVAL", especial para aplicaciones de energía solar térmica
Datos técnicos: Coste energético 113.281 MJ; Emisión de CO2 5.821 kg
Residuos:
- embalaje: re150101 Envases de papel y cartón; rendimiento 1.484 kg

**mt38cst070b** Ud Grupo hidráulico solar
Datos técnicos: Coste energético 0.859 MJ; Emisión de CO2 1.353 kg
Residuos:
- embalaje: re150101 Envases de papel y cartón; rendimiento 1.591 kg
